# Landratsamt Kronach - Sanierung Hauptgebäude
Angebotsaufforderung (GAEB DA XML 3.1, DA83)
Projekt: 260
Währung: EUR
Vergabeart: Beschränkte Ausschreibung
Auftraggeber: Landratsamt Kronach, Landkreis Kronach, Güterstraße 18, 96317 Kronach; DV-Nummer: ELT-7; Vergabenummer: ELT-7
Erstellt mit: BECHMANN AVA 2013/ GXML Toolbox V3.2 R20140319, 17.02.2026

## Zusätzlicher Text
L A N D K R E I S  K R O N A C H

Landratsamt Kronach
Sanierung und Umbau
Hauptgebäude BA 3

LEISTUNGSVERZEICHNIS
Demontagen Elektroinstallation /
Baustromversorgung /
Interimsmaßnahmen

Vergabe-Nr. 0681-7.11

## ELT-7 Demontagen / Baustromversorgung BA3
Datum: 17.02.2026

*Hinweis: Weitere Besondere Vertragsbedingungen*
Weitere Besondere Vertragsbedingungen

Allgemeine Regelungen für Bauarbeiten n. VOB Teil C:

Bauherr und Bauort:  Landkreis Kronach
  vertreten durch den Landrat Klaus Löffler
Kreiskämmerei
  Güterstraße 18
  96317 Kronach
  Tel.:  09261 / 678-0
  Fax:  09261 / 678-211
  poststelle@lra-kc.bayern.de

Baumaßnahme:  Landratsamt Kronach
  Sanierung und Umbau Hauptgebäude
  Bauabschnitt 3

0.1 Angaben zur Baustelle:

0.1.1 Lage der Baustelle:
Baugrundstück:
Straße:  Güterstraße 18
Gemeinde:  Stadt Kronach
Gemarkung:  Kronach
Flurstück:  702
Das Gebäude befindet sich auf dem Eckgrundstück Güterstraße/Bienenstraße im westlichen Stadtrandbereich von Kronach.  Umliegend befindet sich im westlichen Bereich ein Parkplatz, östlich und südlich eine Mischnutzung aus Wohnen und Gewerbe, nördlich grenzt das Grundstück an das Oblatenkloster an.
Durch die beengte Grundstückssituation sowie den Höhenversatz zur Güterstraße  ist keine Zufahrtsmöglichkeit auf das Baugrundstück möglich, ebenso gibt es keine Parkmöglichkeiten auf dem Grundstück. Die anliegenden Straßen werden durch Anlieger- und Lieferverkehr genutzt.

0.1.2 Besondere betriebliche Bedingungen:
Ein wesentlicher Bestandteil der Baudurchführung ist die Tatsache, dass es sich um ein öffentliches, in ständiger Nutzung befindliches Verwaltungsgebäude handelt. Während der Bauausführung darf der laufende Verwaltungsbetrieb nicht beeinträchtigt werden.

0.1.3 Art und Lage der baulichen Anlage:
Das in 2 Baukörper gegliederte Verwaltungsgebäude wurde im Jahre 1969 in Mischbauweise aus Stahlbeton- und Mauerwerkselementen mit Flachdächern errichtet. Der Hauptbaukörper wurde 6-geschossig, der niedrige Teil 3-geschossig ausgeführt. Die äußeren Abmessungen betragen ca. 15 m in Ost-West-Richtung und ca. 68 m in Nord-Süd-Richtung. Die Grundfläche beträgt ca. 930 m², die Höhe über Gelände ca. 20 m.
Der öffentliche Zugang erfolgt von der Güterstraße aus.
Auf der östlichen Seite ist partiell ein 2-geschossiges aufgeständertes Gebäude als Übergang zum ehemaligen Bezirksamt angebaut. Auf der Ostseite befindet sich der Personalzugang und am Nordgiebel ein Nebenzugang zum Gesundheitsamt.
Das gesamte Gebäude wird in die Gebäudeklasse 5 eingeordnet und als Sonderbau klassifiziert.

0.1.4 Verkehrsverhältnisse auf der Baustelle:
Das beengte Grundstück kann im Zuge der Baumaßnahme nicht befahren werden. Lediglich von der Südseite, der Bienenstraße aus, kann das schmale, rückseitige Grundstück nur mit PKW`s  (Durchfahrtsbreite ca. 2,75 m) unter dem Anbau hindurch befahren werden (H min ca. 2,50 m).  Alle Zugänge und Rettungswege sind ständig freizuhalten.

0.1.5 Für Verkehr freizuhaltende Flächen:
Die Zufahrt unterhalb des Überbaus zu den Parkplätzen auf der Nordseite und den Sanitärcontainern ist freizuhalten, ferner die Flächen vor den Garagen.

0.1.6 Art und Lage von Transporteinrichtungen und –wegen:
Im Inneren des Gebäudes sind aufgrund der ständigen Nutzung nur sehr eingeschränkte Zugangsmöglichkeiten vorhanden. Die bestehenden Personenaufzüge sind nicht zum Materialtransport vorgesehen.
Arbeits- und Raumgerüste im Inneren des Gebäudes, sowie über die bauseits gestellte und vorhandene Gerüststellung hinaus, sind nicht vorhanden und bei Bedarf vom Bieter für die Ausführung der eigenen Leistung zu erstellen und über die benötigte Bauzeit vorzuhalten.
Der Transport von Materialien und Bauteilen innerhalb der Baustelle und an die Arbeitsstelle erfolgt durch den AN mit Hilfsmitteln seiner Wahl. Die Kosten für die aus Sicht des Bieters erforderlichen Schutz- und Hilfsrüstungen sowie für den Bauablauf notwendigen ergänzenden Gerüststellungen sind in den EP einzukalkulieren.

0.1.7 Überlassung von Anschlüssen für Wasser, Energie und Abwasser:
Im Baufeld werden im Auftrag des AG Anschlüsse für Baustrom, Bauwasser und Abwasser hergerichtet und für die Bauzeit vorgehalten. Die Kostenbeteiligung für Baustrom und Bauwasser wird im Rahmen der zusätzlichen besonderen Vertragsbedingungen geregelt, siehe Nr. 10.1 ff weitere besondere Vertragsbedingungen.

0.1.8.1 Überlassung von Flächen und Räumen:
Es muss davon ausgegangen werden, dass Lagerplätze an der Baustelle nur in sehr begrenztem Umfang zur Verfügung stehen. Geeignete Kurzzeitlagerflächen in begrenztem Maße sind nur in Abstimmung mit dem Bauherrn, sowie der örtlichen Bauleitung entsprechend Baustelleneinrichtungsplan vor Ausführungsbeginn festzulegen. Aufgrund der beengten Verhältnisse ist der Transport aller benötigten Materialien auf dem Grundstück bzw. die generelle Ausführung der Leistung nur mit erhöhtem Aufwand zu bewerkstelligen. Hierfür nachträglich geltend gemachte Erschwerniszuschläge werden nicht anerkannt. Sofern Flächen außerhalb des Grundstücks in Anspruch genommen werden, muss sich der Auftragnehmer die Zustimmung des Grundbesitzers selbst beschaffen und die anfallenden Kosten tragen.
Aufenthalts-, Umkleide- und Schuttcontainer werden durch den AG nicht gestellt, jedoch ein Sanitärcontainer. Alle erforderlichen Einrichtungen sind selbstständig in Abstimmung mit der örtlichen Bauleitung vorzuhalten bzw. sind diese den Hinweisen zu gewerkespezifischen Vorbemerkungen zur allgemeinen Baustelleneinrichtung zu entnehmen.
Das Einrichten und Räumen sowie das Vorhalten der nicht vom AG gestellten Baustelleneinrichtung für sämtliche in der Leistungsbeschreibung aufgeführten Leistungen ist, sofern nicht in gesonderter Position ausgeschrieben, in die Einheitspreise einzukalkulieren.

0.1.8.2 Besichtigung der Baustelle:
Dem Bieter wird empfohlen sich, vor Angebotsabgabe, über die örtlichen Gegebenheiten, wie Zufahrts- und Ausführungsmöglichkeiten, Lagerplätze, Strom- und Wasseranschlüsse, etc. zu informieren (vgl. Nr. 10.1 ff zusätzliche besondere Vertragsbedingungen). Alle Unklarheiten und Zweifel sind vor Angebotsabgabe - soweit erkennbar - zu klären. Die Besichtigung des Bauortes durch Dritte bedarf der vorherigen Zustimmung des Auftraggebers oder der Bauleitung. Um vorherige Terminabstimmung wird gebeten.

0.1.9 Bodenverhältnisse und Baugrund:
Es wurde ein geotechnischer Bericht/ Baugrunduntersuchungen mit Datum vom 12.04.2018 für den Bereich des Aufzuganbaus Priorität 3 erstellt. Das Bauvorhaben ist in die Geotechnische Kategorie GK 2 und in die Wassereinwirkungsklasse W2. 1-E einzustufen.

0.1.10 Hydrologische Werte vom Grundwasser:
Grundwasser wurde in einer Tiefe von -4,40m ab OKG als ständig drückendes Grundwasser angetroffen, als Bemessungswasserstand /Höchstgrundwasserstand ist -3,50m bezogen auf OK FFB anzusetzen. Es besteht eine Beeinflussung durch die Wasserführung der Haßlach. Das Baufeld befindet sich nicht im überschwemmungsgefährdeten Bereich. Die Analyse einer Grundwasserprobe gemäß DIN 4030 erfolgte nicht.

0.1.11 Besondere umweltrechtliche Vorschriften:
keine

0.1.12 Besondere Vorgaben für die Entsorgung von Abfall und Abwasser:
Aussagen zu Bodenanalysen nach LAGA und DepV sind Teil der Baugrunduntersuchungen vom 12.04.2018. Baubegleitendsind anfallenderBauschutt, Sondermüll und Abfälle besonderer Deponierung täglich restlos, ohne besondere Aufforderung und auf Kosten des Auftragnehmers zu beseitigen. Sollte die Beräumung durch den Auftragnehmer nicht im gewünschten Umfang erfolgen und wird einer besonderen Aufforderung nicht Folge geleistet, ist der Auftraggeber berechtigt, Dritte mit der Beräumung und Herstellung von Ordnung und Sauberkeit auf Kosten des Auftragnehmers zu beauftragen.
Die Baustelle ist täglich nach Abschluss der Arbeiten zu säubern, zu kehren und zu fegen. Bauschutt, Abbruchmaterial und Abfälle (Schutt, Holz, Papier, Karton, Metalle, Sondermüll...) aus Leistungen des eigenen Gewerks sind täglich zu beseitigen. Kosten hierfür, wie auch die anfallenden Gebühren für Container, Deponie etc., sind in die Einheitspreise einzukalkulieren. Eventuell anfallende Deponiegebühren sind beim Landratsamt Kronach unter der Tel. Nr. 09261/678-233 oder -336 während der allgemeinen Dienstzeiten zu erfragen und bei der Preisbildung zu berücksichtigen.
Abfälle im Sinne des KrWG, die aus dem Leistungsbereich des AN hervorgehen, sind vom AN bei zertifizierten Entsorgungsfachbetrieben abzugeben und durch diese entsprechend fach-, sach- und umweltgerecht zu verwerten oder zu beseitigen. Darüber hinaus sind anfallende Stoffe und Bauteile des eigenen Gewerks, nach Arten zu trennen und ordnungsgemäß auf eine vom AN zu wählende Deponieoder Recyclinganlage zu entsorgen. Der Nachweis der geordneten Entsorgung ist vom AN unmittelbar zu erbringen.
Die Entsorgung sämtlicher von der Baustelle entfernter Abfälle ist mittels Wiegescheine, Übernahme bzw. Begleitscheine nachzuweisen. Im Falle gefährlicher Abfälle sind zusätzlich Entsorgungsnachweise vorzulegen. Nach Abschluss der Baumaßnahme ist dem AG eine vollständige Dokumentation zu übergeben.
Grundlage der Wiederverwendung oder der Entsorgung sind die Bestimmungen des Gesetzes zur Förderung der Kreislaufwirtschaft und Sicherung der umweltverträglichen Beseitigung von Abfällen (Kreislaufwirtschafts- und abfallgesetz - KrW-/AbfG) und nachgeordneter Rechtsverordnungen wie Nachweisverordnung (NachwV) sowie des Bayerischen Abfallwirtschafts- und Bodenschutzgesetzes (BayBodSchG). Mit dem Bauschuttmaterial ist entsprechend den Technischen Regeln der LAGA sowie der vorläufigen Hinweise zum Einsatz von Baustoffrecyclingmaterial unter Beachtung der des Bundes-Bodenschutzgesetzes (BBodSchG) und der Bundes-Bodenschutz- und Altlastenverordnung (BBOdSChV) zu verfahren, wobei eine höchstmögliche Verwertung anzustreben ist. Sofern für den entstehenden Abfall und deren Entsorgung Klassifizierungen nach DepV erforderlich sind, hat dies der AN dem AG rechtzeitig anzuzeigen. Die Untersuchungen werden zeitnahdurch den AG veranlasst. Die Auswertung dieser dauert in der Regel bis zu 10 Kalendertage.
Vom Büro Dr. Ruppert & Felder, Bayreuth wurden in den vergangenen Jahren bereits Begehungen zur Feststellung und Analyse von verbauten Schadstoffen durchgeführt. Die Ergebnisse hierzu wurden in den Berichten 22521-gbs-02 vom 16.01.2019, 22521-gbs-03 vom 28.02.2019, 22521-gbs-04 vom 14.07.2021, 22521-gbs-05 vom 21.11.2021, 22521-gbs-06 vom 23.12.2021, 22521-gbs-07 vom 29.08.2022, 22521-gbs-08 vom 30.09.2022, 22521-gbs-09 vom 29.03.2023, 22521-gbs-10 vom 16.11.2023 und 22521-gbs-03 vom 05.11.2025 zusammengefasst. Die Berichte können auf Wunsch vom Auftraggeber in digitaler Form zur Verfügung gestellt werden. Es wurden PCB- und asbesthaltige Bauteile und Baustoffe angetroffen, ferner künstliche Mineralfasern der alten Generation. Die entsprechenden Maßnahmen zum Rückbau sind in den betreffenden Positionen und Vortexten beschrieben.

0.1.13 Schutzgebiete oder Schutzzeiten wegen Naturschutz:
Schutzgebiete oder Schutzzeiten wegen Naturschutz gibt es nicht. Sollten sich im "Baubereich" geschützte Arten (z.B. Eulen, Fledermäuse) befinden oder tot aufgefunden werden, so ist darüber die untere Naturschutzbehörde sowie die Bauleitung unverzüglich zu verständigen, damit eine Bergung oder Umsetzung der Tiere sofort erfolgen kann und dadurch die Arbeiten nicht verzögert werden.

0.1.14 Schutz von Bäumen, Vegetation, Verkehrsflächen, Bauteile:
Besonderer Schutz von Bäumen und Vegetationsflächen ist nicht erforderlich. Die öffentlichen Verkehrsflächen sind arbeitstäglich zu säubern.
Beschädigungen von Bauteilen im Bestand sind zu vermeiden bzw. je nach betriebsinterner Ablauf-/ Baubetriebsplanung sind die notwendigen Schutzmaßnahmen für das eigene Gewerk in die Einheitspreise einzukalkulieren, d.h. diese sind Nebenleistungen und werden nicht gesondert vergütet.
Die zu belassenden Bauteile, wie abgehängte Decken, Fußböden, etc. müssen vor Beschädigung und Verschmutzung mit geeigneten Maßnahmen ausreichend geschützt werden.
Die für die o.g. Maßnahmen anfallenden Kosten sind, sofern nicht in den Leistungspositionen erfasst, in die Einheitspreise einzukalkulieren und werden nicht bzw. nur nach vorheriger Zu-stimmung durch die Bauleitung vergütet.

0.1.15 Ver- und Entsorgungsleitungen im Baustellenbereich:
Der AN hat sich vor Ausführung der Arbeiten über die Lage von Leitungen, Kabeln, Dränen, Kanälen u.ä. beim AG anhand der Bestandspläne und der dazu ergangenen Anweisungen zu unterrichten. Vor Beginn der Arbeiten hat sich der AN außerdem bei allen zuständigen Stellen über eventuell vorhandene Ver- und Entsorgungsleitungen sowie deren Schutz zu informieren. Bei allen Arbeiten, mit oder ohne Geräteeinsatz, im Bereich der Leitungstrassen sind grundsätzlich die einschlägigen Vorschriften der BayBO und der Berufsgenossenschaften, der VDE, sowie die Merkblätter und Hinweise des örtlichen Energieversorgers einzuhalten. Schäden an Ver- und Entsorgungsleitungen sowie daraus entstehende Folgekosten gehen zu Lasten des AN.
Sollten bei Abbrucharbeiten Stromkabel freigelegt oder beschädigt werden, ist grundsätzlich davon auszugehen, dass diese stromführend sind. Die Arbeiten sind dann unverzüglich einzustellen und die zuständige Fachbauleitung ist zu verständigen. Die betroffenen Bereiche sind zu kennzeichnen und abzusperren. Durch die Fachbauleitung wird dann sofort die Überprüfung der Leitung durch einen Elektrofachbetrieb veranlasst.
Nach Beendigung der Abbrucharbeiten sind alle Bereiche zu kontrollieren, damit keine evtl. stromführenden Leitungen in den öffentlichen Verkehrsbereich hineinragen. Es muss zu jeder Zeit gewährleistet sein, dass eine Gefährdung Dritter (Drittgewerke, Auftraggebervertreter, etc.) ausgeschlossen ist.

0.1.16 Hindernisse im Baustellenbereich
Auf der Ostseite im Bereich des Übergangs zum ehemaligen Bezirksamt befinden sich 2 außer Betrieb genommene und mit Sand verfüllte Öltanks im Untergrund. An beiden Längsseiten des Gebäudes befinden sich massive Kellerlichtschächte, die im Bestand erhalten bleiben. Ebenso ist der auskragende Eingangsbereich mit abgehängtem Vordach sowie der Anbau östlich zum ehemaligen Bezirksamt als Hindernis zu berücksichtigen.

0.1.17 Kampfmittelsondierung:
Bisher liegen keine Anhaltspunkte dafür vor, dass bei der Bauausführung Kampfmittel gefun-den werden könnten. Eine Kampfmittelsuche ist nicht vorgesehen.

0.1.18 Maßnahmen gemäß Baustellenverordnung:
Für die Baumaßnahme hat der Auftraggeber einen Sicherheits- und Gesundheitsschutzkoordinator (SiGeKo) bestellt. Dieser hat für die Maßnahme eine Baustellenordnung aufgestellt. Das Einhalten der Baustellenordnung, sowie der entsprechenden Unfallverhütungsvorschriften (UVV) und der weiteren darüber hinausgehenden gesetzlichen Regelungen ist zwingend erforderlich. Eine zusätzliche Vergütung kann hieraus nicht abgeleitet werden. Den Anordnungen des SiGeKo ist unbedingt Folge zu leisten. Der hierfür notwendige Aufwand wird nicht gesondert vergütet und ist in die Einheitspreise einzurechnen. Eine Gefährdungs- und Belastungsanalyse für die durchzu-führenden Arbeiten ist im Auftragsfall zu erstellen und dem SiGeKo rechtzeitig vor Beginn der Arbeiten unaufgefordert vorzulegen. Die Kosten hierfür werden nicht gesondert vergütet und sind in die Einheitspreise einzurechnen.
Der Auftragnehmer wird auch durch die Bestellung eines SiGeKo nicht von seinen Pflichten bzgl. Sicherheits- und Gesundheitsschutz entbunden (vgl. § 5 BaustellV, § 4 u. 5 ArbeitsschutzG).

0.1.19 Besondere Anordnungen
Für die Baustelle gelten die Baustellenordnung sowie bauseits veranlasste bzw. vom AN bei Bedarf selbst bei der Verkehrsbehörde zu beantragende verkehrsrechtliche Anordnungen. Der AN hat seine Angestellten und Nachauftragnehmer über den Inhalt dieser Unterlagen zu belehren und die erfolgte Belehrung dem Auftraggeber schriftlich zu bestätigen.
Eine Zusammenfassung der geltenden Anordnungen und der wichtigsten Pflichten des AN erfolgt mit dem Protokoll der Bauanlaufberatung, das nach Übergabe an den AN zum Vertragsbestandteil wird. Das Baufeld erhält einen Bauzaun zu angrenzenden Verkehrsflächen und Grundstücken, sofern nicht bereits vorhandene Einfriedungen einen ausreichenden Schutz darstellen. Die installierten Schutzmaßnahmen und Absperrungen sind zu respektieren.
Maßnahmen und Materialien zur Sicherung der jeweiligen Arbeitsbereiche für die Arbeitskräfte des AN sowie für die Verkehrssicherung zur Ausführung der Leistung angrenzend an den öffentlichen Straßenraum sich aufforderungslos durch den AN zu beantragen, bereitzustellen, vorzuhalten und abschließend zu beräumen.

0.1.20 Schadstoffbelastungen:
Aufgrund der Bauzeit des Gebäudes ist davon auszugehen, dass folgende Schadstoffe vorhanden sind: Mineraldämmstoffe mit bituminöser Ummantelung-Pappe, mögliche Verunreinigung der bituminösen Pappe durch polycyclische aromatische Kohlenwasserstoffe.
Bei der Demontage sind die Entsorgungskosten entsprechend den Arbeitsrichtlinien, z.B. TRGS 521, im Einheitspreis der betreffenden Positionen einzukalkulieren. Weiterhin wird hierzu verwiesen auf den vorstehenden Punkt 0.1.12.

0.1.21 Veranlasste Vorarbeiten:
Keine

0.1.22 Andere Unternehmer auf der Baustelle:
Es ist einzukalkulieren, dass in jeder Bauphase zeitgleich mehrere Auftragnehmer auf der Baustelle tätig sind und dass ein abschnittsweises Arbeiten in Abhängigkeit vom Baufortschritt erforderlich sein kann. Die zeitliche Überschneidung verschiedener Gewerke ist bei der Bauausführung zu berücksichtigen. Die terminliche Abstimmung muss deshalb zusammen mit den übrigen am Bau Beteiligten erfolgen. Ergänzend zur VOB / B sind Bedenken zur Ausführung oder Behinderungen rechtzeitig vom Auftragnehmer anzuzeigen. Rechtzeitig bedeutet in diesem Falle, dass die Vereinbarung einer Frist zur Ausräumung der o.g. Gründe bis zum tatsächlichen Ausführungsbeginn der jeweiligen Teilleistung zustande kommen kann.

0.2 Angaben zur Ausführung:
Die Sanierung und der Umbau des Hauptgebäudes des Landratsamtes Kronach soll in drei Bauabschnitten erfolgen:

Bauabschnitt BA I:
Sanierung/ Umbau 4. und 5. Obergeschoss bereits fertiggestellt

Bauabschnitt BA II:
Sanierung/ Umbau 2. und 3. Obergeschoss bereits fertiggestellt

Bauabschnitt BA III:
Sanierung/ Umbau 1. Obergeschoss, Erdgeschoss und Untergeschoss
Ausführung: 2026 / 2027

Die Büros (Dienstzimmer) erhalten neue Unterdecken sowie Deckenstrahlplatten. Die Heizleitungen als Zuführungen zu den Deckenstrahlplatten werden kastenförmig abgekoffert. Entlang der raumseitigen Gangwände werden ebenso Gipskartonkoffer zum Verzug der Elektroleitungen angeordnet. Alle Dienstzimmer erhalten neue Türelemente und Bodenbeläge. Die Fenster wurden bereits im Vorfeld ausgetauschtund bleiben somit - ebenso wie die inneren Fensterbänke - erhalten. Die Heizkörper werden entfernt und im Zuge dessen die Nischen geschlossen. Neben neuen Beleuchtungskörper sind auch neue Einrichtungsgegenstände vorgesehen. Die Wände und Decken in den Dienstzimmern erhalten einen Dünnputz und einen Überholungsanstrich.
In den Gängen, Fluren und Treppenhäusern werden die Wand-, Decken- und Bodenbeläge erneuert, ebenso die brandschutztechnischnotwendigen Leichtmetalltüren. Im Zuge der Deckenbekleidungsarbeiten werden die Beleuchtungskörper ausgetauscht. Die Treppen erhalten ein neues Geländer wie auch einen neuen Belag.

Die WC-Anlagen werden umgebaut und generalsaniert. Neben neuen sanitären Einrichtungsgegenständen wird auch die Beleuchtung erneuert. Wand- und Decken- wie auch die Bodenbeläge werden rückgebaut und durch neue Bekleidungen ersetzt. Die inneren Verbindungstüren werden in Form von, in der Wand laufenden Schiebetüren hergestellt, ebenfalls erneuert werden die WC-Trennwände.

0.2.1 Vorgesehene Arbeitsabschnitte, Arbeitseinschränkungen:
Lärmintensive
Lärmintensive Arbeiten sind nur außerhalb der Dienst- und Öffnungszeiten möglich ! Die Dienst- und Öffnungszeiten des Landratsamtes Kronach sind folgendermaßen definiert:
Montag bis Mittwoch:  von 7.30 Uhr bis 15.30 Uhr
Donnerstag:  von 7.30 Uhr bis 17.30 Uhr
Freitag:  von 7.30 Uhr bis 12.30 Uhr
Samstag:  nach Rücksprache mit Auftraggeber.
An Sonn- und Feiertagen sind grundsätzlich keine Arbeiten erlaubt.

Während der Bauphase sind die Immissionsrichtwerte der "Allgemeinen Verwaltungsvorschrift zum Schutz gegen Baulärm - Geräuschimmissionen (AVwV)" und die Vorschriften des Gesetzes über Sonn- und Feiertage im Freistaat Bayern einzuhalten. Die Baustelle muss so eingerichtet und betrieben werden, dass Geräusche verhindert werden, die nach dem Stand der Technik vermeidbar sind, und lärmintensive Arbeiten nur außerhalb der vorgegebenen Zeitfenster verrichtet werden.
Bauarbeiten anSonn- und Feiertagen dürfen nur mit Ausnahmegenehmigung vom Ordnungsamt der Stadt Kronach,mit rechtzeitiger Beantragung durch den AN, verrichtet werden. Sofern Arbeiten außerhalb dieser Zeitfenster angedacht sind, hat der Auftragnehmer dies mit dem Auftraggeber rechtzeitig abzustimmen und danach eigenverantwortlich die notwendigen Genehmigungen einzuholen. Auf der Baustelle herrscht absolutes Alkohol- und Rauchverbot. Auch das konsumieren von Drogen oder vergleichbaren Rauschmitteln ist ebenfalls untersagt. In der Nähe von Gebäuden oder technischen Anlagen dürfen keine brennbaren Materialien gelagert werden. Bei Ausführung von Heissarbeiten ist der Arbeitnehmer für die zusätzliche Ausstattung von Feuerlöschern für Löscharbeiten verantwortlich (§11 VVB).
Der Auftragnehmer wird auch durch die Bestellung eines SiGeKo NICHT von seinen Pflichten bzgl. Sicherheits- und Gesundheitsschutz entbunden (vgl. § 5 BaustellV, § 4 u. 5 ArbeitsschutzG). Die im Leistungsverzeichnis beschriebenen Arbeiten sind in zeitlicher Abhängigkeit des Baufortschrittes der anderen Gewerke auszuführen. Arbeitsunterbrechungen sind einzukalkulieren. Die Leistungen sind in nachfolgender Leistungsbeschreibung detailliert beschrieben.

0.2.2 Besondere Erschwernisse:
Da sich das Gebäude in ständiger Nutzung befindet, sind Lärm- und Staubschutzmaßnahmen zu beachten. Staubemissionen sind durch geeignete Maßnahmen vorzubeugen, z.B. durch Planenabdeckung von Containern, Befeuchten des Materials etc.
Lärmintensive Arbeiten sind generell nur außerhalb der o.g. Kernarbeitszeiten und nur mit ausdrücklicher Zustimmung des AG bzw. der örtlichen Bauleitung auszuführen. Alle Zugänge und Rettungswege sind ständig freizuhalten.

0.2.3 Arbeiten in kontaminierten Bereichen:
Arbeiten in kontaminierten Bereichen sind entsprechend Rückbau- und Entsorgungskonzept auszuführen. Der Auftragnehmer hat in seiner Position als Arbeitgeber eine arbeitsbereichs- und stoffbezogene Betriebsanweisung zu erstellen, in der auf die mit dem Umgang mit Gefahrstoffen verbundenen Gefahren für Mensch und Umwelt hingewiesen wird sowie die erforderlichen Schutzmaßnahmen und Verhaltensregen festgelegt werden. Auf die sachgerechte Entsorgung ist hinzuweisen. Die Arbeitnehmer müssen anhand der Betriebsanweisung unterwiesen werden. Sollten weitere schadstoffverdächtige Stoffe auftreten, sind bei jeglichem Verdacht die Arbeiten einzustellen und der zuständige Bauleiter ist umgehend zu informieren, um weitere Maßnahmen zu veranlassen. Die Kosten für den fachgerechten Umgang mit Schadstoffen sind in die Einheitspreise einzukalkulieren.

0.2.4 Besondere Anforderungen an die Baustelleneinrichtung:
Das Einrichten, Vorhalten und Räumen der Baustelle wird nicht gesondert vergütet (wenn nicht anders beschrieben). Die Kosten hierfür sind in den Einheitspreisen enthalten.
Zur Baustelleneinrichtung gehören alle zur Durchführung der Leistungen des AN erforderlichen Geräte, Maschinen, Lager- und Unterkunftsräume, Gerüste und Sicherheitseinrichtungen.
Für die einzelnen sicherheitstechnischen Einrichtungen ist rechtzeitig vor Benutzung die Abnahme durch den technischen Aufsichtsdienst der Bau-Berufsgenossenschaft zu erwirken.

Beschädigung von Bauteilen
Bei Beschädigungen an angrenzenden Flächen und Gebäuden oder an neu erstellten Bauteilen sind diese sofort dem Auftraggeber zu melden. Der Auftraggeber legt die Vorgehensweise zur Schadensbeseitigung fest.

Die Anlieferung von Maschinen, Werkzeugen und Baumaterialien ist vom AN so zu steuern, dass diese erst dann auf die Baustelle geliefert werden, wenn Personal des AN zum Empfang und geeignete Lagerungs- und Aufbewahrungsmöglichkeiten bereitstehen. Zwischenlagerkosten werden nicht gesondert vergütet. Hilfskräfte zum Entladen der Teile werden nicht zur Verfügung gestellt. Alle Lieferungen, auch kleinsten Umfangs, sind vom Auftragnehmer auf der Baustelle in Empfang zu nehmen; an den Auftraggeber gesandte Lieferungen werden auf Kosten des AN an den Absender zurückgeschickt.
Die Einholung verkehrsrechtlicher Genehmigungen ist in den Einheitspreisen zu berücksichtigen. Bewachung und Verwahrung der Bauarbeitsgeräte, Arbeitskleider, etc. ist Sache des Auftragnehmers. Der Bauherr übernimmt bis zur endgültigen Abnahme sämtlicher Arbeiten keinerlei Haftung für die auf der Baustelle gelagerten Materialien, Geräte, Werkzeuge, etc.
Der Auftragnehmer hat auf seine Kosten für die Sicherung seiner Baustellenarbeiten (Sicherheit des Verkehrs, Aufrechterhaltung der Beleuchtung, etc.) zu sorgen.
Benötigtes und zu verwendendes Baumaterial muss an gesicherter Stelle gegen unbefugten und ungewollten Zugriff - auch in Hinblick auf die damit verbundenen Unfallgefahren - gelagert werden. Dies betrifft nicht nur Bau-, sondern auch Hilfsmaterialien, wie Rohrstücke, Gerüstböcke, Gerüstbohlen, etc. In allgemein zugänglichen Fluren und Verkehrswegen dürfen keine Bau- und Hilfsmaterialien gelagert werden.
Sämtliche Zugänge sind arbeitstäglich zu verschließen.
Es wird ausdrücklich darauf hingewiesen, dass der Auftraggeber für beschädigte und/oder entwendete Materialien, Geräte, Werkzeuge u.ä. keinerlei Haftung übernimmt. Es kann nicht damit gerechnet werden, dass die Baustelle trotz Anweisung immer ordnungsgemäß verschlossen ist. Deswegen hat der Auftragnehmer die Verpflichtung, die benötigten und gelagerten Materialien eigenverantwortlich gegen Diebstahl und Beschädigung zu sichern.
Für die einzelnen sicherheitstechnischen Einrichtungen ist rechtzeitig vor Benutzung die Abnahme durch den technischen Aufsichtsdienst der Bau-Berufsgenossenschaft zu erwirken.

0.2.5 Besonderheiten zur Verkehrsregelung:
s. ggf. gewerkespezifische Leistungsbeschreibung

0.2.6 Besondere Anforderungen an Gerüste:
s. ggf. gewerkespezifische Leistungsbeschreibung

0.2.7 Mitbenutzung fremder Geräte durch den AN:
s. ggf. gewerkespezifische Leistungsbeschreibung

0.2.8 Vorhaltung von Einrichtungen durch den AN:
s. ggf. gewerkespezifische Leistungsbeschreibung

0.2.9 Verwendung von Recyclingstoffen:
Die Verwendung von Recyclingstoffen kann nur nach Abstimmung und schriftlicher Genehmigung durch den AG erfolgen.

0.2.10 Anforderungen an Recyclingstoffe und nicht genormte Stoffe Bauteile:
entfällt

0.2.11 Besondere Anforderungen an Stoffe und Bauteile:
Die Erstellung einer Bemusterungsliste erfolgt durch den AN und ist in die EP einzukalkulieren. Vor einer Materialbestellung ist die Freigabe des Produkts durch den AG erforderlich. Es dürfen nur Fabrikate und Materialien zur Ausführung gelangen, die bemustert, in schriftlicher Form freigegeben wurden und den Nachweis für die gültige bauaufsichtliche Zulassung haben. Gelangen Fabrikate und Materialien zur Ausführung, die nicht freigegeben wurden, trägt der AN das Risiko des Rückbaus.
Vom Auftragnehmer dürfen keine gesundheitsgefährdenden Stoffe und Bauteile eingebaut werden. Die Werte der derzeit gültigen MAK-Liste sind einzuhalten.

In Bezug auf Bauprodukte und Bauarten wird vor allem auf das Produkthaftungsgesetz vom 15.12.1989, zuletztgeändert am 17.07.2017, auf die Bayer. Bauordnung vom 14.07.2007, zuletzt geändert am 25.07.2025, hierbesonders auf Artikel 15 bis 23, und die Bayerische Technische Baubestimmung (BayTB) - in den jeweils gültigen Fassungen, hingewiesen.
Gem. Art. 52 Abs. 1 BayBO hat der Unternehmer die erforderlichen Nachweise und Leistungserklärungen über die Verwendbarkeit der eingesetzten Bauprodukte und Bauarten auf der Baustelle bereitzuhalten. Gem. Art. 77 Abs. 5 BayBO ist der Bauaufsichtsbehörde im Rahmen der Bauüberwachung jederzeit Einblick in die Genehmigungen, Zulassungen, Prüfzeugnisse, Übereinstimmungszertifikate, Zeugnisse und Aufzeichnungen über die Prüfung von Bauprodukten, in die CE-Kennzeichnungen und Leistungserklärungen nach der Verordnung (EU) Nr. 305/2011, in die Bautagebücher und andere vorgeschriebenen Aufzeichnung zu gewähren.
Die Hersteller- und Verarbeitungsvorschriften gelten für sämtliche Positionen im vollen Umfang, auch wenn diese in den einzelnen Positionen nicht vollständig aufgeführt sind. Für alle verwendeten Materialien sind derBauleitung die technischen Unterlagen des Herstellers (z. B. Architektenmappe, technische Merkblätter und Verarbeitungsrichtlinien) in neuester Ausführung zur Verfügung zu stellen.

0.2.12 Art und Umfang der Eignungs- und Gütenachweise:
s. unter Punkt 0.3.1 Angebot

0.2.13 Wiederverwendung von Baustoffen:
Die Wiederverwendung von Baustoffen kann nur nach Abstimmung und schriftlicher Geneh-migung durch den AG erfolgen.

0.2.14 Entsorgungsnachweise:
Die durch die im Leistungsverzeichnis aufgeführten Arbeiten anfallenden Stoffe und Bauteile werden Eigentum des AN, sind nach Arten zu trennen, in Behältern des AN zu sammeln und ordnungsgemäß auf eine vom AN zu wählende Deponie- oder Recyclinganlage zu entsorgen. Container, Kipp-, Deponie- und Entsorgungsgebühren sind in die Einheitspreise einzukalkulieren. Der Nachweis der geordneten Entsorgung ist vom AN unmittelbar zu erbringen.
Die Entsorgung sämtlicher von der Baustelle entfernter Abfälle ist mittels Wiegescheine, Übernahme bzw. Begleitscheine nachzuweisen. Im Falle gefährlicher Abfälle sind zusätzlich  Entsorgungsnachweise vorzulegen. Nach Abschluss der Baumaßnahme ist dem AG eine vollständige Dokumentation zu übergeben.

Grundlage der Wiederverwendung oder der Entsorgung sind die Bestimmungen des Gesetzes zur Förderung der Kreislaufwirtschaft und Sicherung der umweltverträglichen Beseitigung von Abfällen (Kreislaufwirtschafts- und abfallgesetz - KrW-/AbfG) und nachgeordneter Rechtsverordnungen wie Nachweisverordnung (NachwV) sowie des Bayrischen Abfallwirtschafts- und Bodenschutzgesetzes (BayBodSchG). Mit dem Bauschuttmaterial ist entsprechend den Technischen Regeln der LAGA sowie der vorläufigen Hinweise zum Einsatz von Baustoffrecyclingmaterial unter Beachtung der des Bundes-Bodenschutzgesetzes (BBodSchG) und der Bundes-Bodenschutz- und Altlastenverordnung (BBOdSChV) zu verfahren, wobei eine höchstmögliche Verwertung anzustreben ist. Sofern für den entstehenden Abfall und deren Entsorgung Klassifizierungen nach DepV erforderlich sind, hat dies der AN dem AG rechtzeitig anzuzeigen. Die Untersuchungen werden zeitnah durch den AG veranlasst. Die Auswertung dieser dauert in der Regel bis zu 10 Kalendertage.

0.2.15 Beigestelle Stoffe und Bauteile:
entfällt

02.2.16 Übernahme und Bereitstellung von Leistungen durch den AG:
entfällt

0.2.17 Leistungen für andere Unternehmer:
Leistungen für andere Unternehmer können nur nach ausdrücklicher schriftlicher Freigabe durch die zuständige Bauleitung geltend gemacht werden.

0.2.18 Mitwirken beim Einstellen von Anlagenteilen und Inbetriebnahme:
Das Mitwirken beim Einstellen von Anlagenteilen und bei der Inbetriebnahme von Anlagen im Zusammenwirken mit anderen Beteiligten ist einzukalkulieren.

0.2.19 Benutzung von Teilen der Leistung vor der Abnahme:
Im Falle einer Benutzung von Teilen vor der Abnahme erfolgt eine Sichtabnahme mit Zustandsfeststellung entsprechend Abnahmefahrplan.

0.3 Vorbemerkungen

0.3.1. Angebot:
Die Abgabe eines Angebotes erfolgt kostenlos.

Sofern Lang- und Kurztext voneinander abweichen, gilt immer der Langtext. Anfragen zu den Vergabeunterlagen sind rechtzeitig mindestens 6 Kalendertage vor Ablauf der Angebotsfrist zu stellen um eine ordnungsgemäße Beantwortung gewährleisten zu können.
Lohnklauseln und Stoffpreisklauseln werden nicht vereinbart.
Die allgemeinen Hinweise zum LV stellen den Qualitätsstandard, Lieferumfang und besondere Gegebenheiten fest, der für alle Leistungen gilt und dort nicht mehr wiederholt wird.
Sofern im Leistungsbeschrieb ausnahmsweise Markennamen und/oder Fabrikate angegeben sind handelt es sich um Leitfabrikate, die den geforderten Qualitätsstandard definieren. Wenn diese Markennahmen und/oder Fabrikate mit dem Zusatz "oder gleichwertig" angegeben sind, hat der Bieter die Möglichkeit, zum Qualitätsstandard gleichwertige Alternativen an der im Angebot vorbezeichneten Stelle einzutragen.
Für die im Leistungsverzeichnis ausgeschriebenen Arbeiten gelten neben den „Allgemeinen und Besonderen Vertragsbedingungen“ des Auftraggebers die VOB in Ihrer aktuell gültigen Fassung, die Bestimmungen der Unfallverhütungsvorschriften UVV, die Arbeitsstättenverordnung sowie die Empfehlung und Richtlinien der Fachverbände des Handwerkes und weiterhin die Regelungen der STVO. Sofern in den Verdingungsunterlagen auf die in Deutschland erstellen technischen Vorschriften Bezug genommen wurde, werden die Vorgaben der europäischen Normen keinesfalls außer Kraft gesetzt. Die jeweiligen vergleichbaren Euronormen (EN) zu den Einzelpositionen sind in jedem Fall gültig und zwar auch dann, wenn in den Textpositionen des LV's nicht besonders darauf verwiesen wurde.
Sofern im Leistungsverzeichnis oder in den Vergabeunterlagen technische Anforderungen (Spezifikationen) durch
a)  nationale Normen, mit denen europäische Normen umgesetzt werden,
b)  durch europäische technische Bewertung,
c)  durch gemeinsame technische Spezifikationen,
d)  durch internationale Normen und andere technische Bezugsysteme
e)  falls solche Normen und Spezifikationen fehlen, nationale Normen, nationale technische  Zulassungen oder nationale technische Spezifikationen für die Planung, Berechnung und Ausführung von Bauleistungen und den Einsatz von Produkten an den Auftragsgegenstand gestellt werden, sind auch andere gleichwertige Normen zugelassen, selbst wenn darauf in den Textpositionen des Leistungsverzeichnisses oder in den Vergabeunterlagen nicht ausdrücklich noch einmal hingewiesen wurde.

0.3.1.1 Ausführungsfristen:
Die Ausführungsfristen für das Gewerk bestimmen sich nach dem Formblatt 214.H der Angebotsunterlagen.
Der Auftragnehmer hat nach Auftragserteilung einen Bauablaufplan über seine vertraglichen Leistungen zu erstellen, anhand dessen die Einhaltung der Vertragsfristen nachgewiesen und überwacht werden kann. Die Vertragsfristen ergeben sich aus den Besonderen Vertragsbedingungen FB 214.H.
Der Baufristenplan ist regelmäßig fortzuschreiben. Bei Änderungen der Vertragsfristen oder bei erheblichen Abweichungen von sonstigen Festlegungen ist der Plan durch den AN unverzüglich zu überarbeiten.
Die Festlegungen des AG, z.B. zur baufachlichen oder terminlichen Koordinierung mit den übrigen Leistungsbereichen sind zu berücksichtigen. Die Ausführungsfristen für das Gewerk bestimmen sich nach dem Formblatt 214.H der Angebotsunterlagen.

0.3.2 Fachbauleiter/ Tagesberichte / Kapazitäts- und Einsatzplanung:
Der Auftragnehmer hat unmittelbar nach Vergabe einen Fachbauleiter schriftlich zu benennen, der als Entscheidungsbefugter eingesetzt wird. Der Auftragnehmer ist verpflichtet, Tagesberichte zu führen, die wöchentlich der örtlichen Bauleitung vorgelegt werden. Weiterhin ist der Auftragnehmer verpflichtet; vor den wöchentlich stattfindenden Bauberatungen die Kapazitäts- und Einsatzplanung seiner Arbeitskräfte entsprechend des übergebenen Formblattes der Bauleitung zur Koordinierung der Bauleistung zu übergeben. Kann der Auftragnehmer an der Bauberatung nicht teilnehmen oder ist entschuldigt, ist das Formblatt der Kapazitäts- und Einsatzplanung per e-mail der Bauleitung vor Beginn der Bauberatung zu übermitteln.
Die verbindliche Sprache zur Organisation, Kommunikation und Abwicklung des Projektes ist deutsch. Zur Baustellenleitung ist seitens des AN jederzeit ein deutschsprachiger Verantwortlicher zu benennen. Sämtliche Schriftwechsel, Rechnungslegungen und formelle Dokumentationen erfolgen ebenfalls in deutscher Sprache.
Der Auftragnehmer hat zu den Baustellenbesprechungen, die der Auftraggeber regelmäßig durchführt, einen bevollmächtigten Vertreter zu entsenden. Zur fachlichen und terminlichen Koordinierung aller am Bau Beteiligten werden nach Festlegung durch den AG Bauberatungen durchgeführt. Der AN hat durch seinen Fachbauleiter oder einen kompetenten, deutschsprachigen und weisungsbefugten Vertreter die regelmäßige Teilnahme abzusichern.
Der Auftragnehmer ist verpflichtet für sämtliche Arbeiten, einschließlich Baustelleneinrichtung und -räumung, ausschließlich für die Tätigkeit ausgebildete Fachkräfte einzusetzen. Die Nachweise hierfür sind auf Verlagen der Bauleitung vorzulegen.

0.3.3 Ausführungsunterlagen:
Maß und Mengenangaben/Planunterlagen
Die in der Leistungsbeschreibung angegebenen Maße sind Richtmaße und müssen deshalb vor Produktions- bzw. Baubeginn vor Ort abgenommen und kontrolliert werden. Über die Maßtoleranzen gemäß DIN 18 201 und DIN 18 202 hinausgehende Abweichungen zwischen Ausführungsplanung und örtlichen Gegebenheiten sind dem Auftraggeber unverzüglich mitzuteilen. Nachforderungen aufgrund unzulässiger Maßtoleranzen, die nicht vor Ausführung festgestellt wurden, werden nicht anerkannt.
Eine erforderliche Planvorlage des AN hat in Abstimmung mit dem AG so rechtzeitig zu erfolgen, dass die vertraglich vereinbarten Ausführungstermine unter Berücksichtigung von Planprüfung und der erforderlichen Lieferfristen eingehalten werden. Der Ausführung dürfen nur Unterlagen zugrunde gelegt werden, die vom Auftraggeber als zur Ausführung bestimmt gekennzeichnet worden sind.
Der Auftragnehmer hat seine Leistungen unter seiner eigenen Verantwortung nach dem Vertrag zu erbringen. Dazu gehören auch Werkstatt-/Montagepläne, Bedienungsanleitungen etc. Deshalb werden vom Auftraggeber oder seinem Erfüllungsgehilfen diesbezüglich keine Freigaben, Anerkenntnisse oder sonstige Rechtserklärungen abgegeben. Die Kenntnisnahme des Auftraggebers entbindet den Auftragnehmer nicht von seiner vollen Verantwortung und Haftung für die Richtigkeit und vertragsgerechte Ausführung seiner Leistung. Dies gilt auch für etwaige Planfreigaben.
In der Regel erfolgt nur eine Prüfung im Hinblick auf die Gestaltung und die technischen Vorgaben.
Die Massen im LV sind ca. Werte und größtenteils gerundet.
Der Auftraggeber stellt als Grundlage für die vom AN zu erstellenden Planunterlagen erforderliche Grundriss- und Schnittpläne in Papierform oder in digitaler Form zur Verfügung. Werden Konstruktionsänderungen durch den Unternehmer veranlasst, so sind die dabei anfallenden Kosten durch den Auftragnehmer zu tragen.
Grundsätzlich sind mit jedem Aufmaß die dazugehörigen Aufmaßpläne vorzulegen. Diese Aufmaßpläne können aus den Architektenplänen bestehen. In den Aufmaßplänen müssen grundsätzlich alle Zahlen eingetragen sein, die im Aufmaß enthalten sind. Dies bedeutet, dass solche Maße, die in den vor bezeichneten Plänen vorhanden sind, durch Unterstreichen für das Aufmaß kenntlich gemacht werden und Maße, die innerhalb des Aufmaßes neu errechnet werden, dort eingetragen werden.

Muster
Der Einbau aller sichtbar bleibenden Materialien darf nur nach vorheriger Bemusterung und Genehmigung durch den Architekten und Bauherrn erfolgen. Muster in ausreichender Stückzahl sind auf Verlangen vorzulegen.
Alle zur Freigabe der Ausführung seitens des Auftragnehmers selbst vorzulegenden Pläne, Unterlagen und Prüfzeugnisse sind dem Auftraggeber kostenfrei 1 mal digital und dreifach, bei statisch erforderlicher Prüfung, vierfach rechtzeitig, jedoch mind. 4 Wochen vor Montagebeginn zu übergeben. Für den 1. Prüfdurchlauf sind zwei Wochen, für den 2. Prüfdurchlauf eine Woche einzurechnen.

0.3.4 Hinweise zu den Leistungspositionen:
Die in der Leistungsbeschreibung angegebenen Maße sind Richtmaße und müssen vor Produktions- bzw. Baubeginn vor Ort abgenommen und kontrolliert werden.
Die Leistungspositionen beinhalten, soweit nicht anders beschrieben, das Liefern, den Transport bis zur Einbaustelle und das fachgerechte Montieren bzw. Einbauen der Materialien. Demontage- bzw. Abbruchleistungen beinhalten das Demontieren bzw. Abbrechen, den Transport vom Ausbauort bis zur Deponie, einschließlich Deponiekosten, wenn nicht anders beschrieben.

0.3.5 Bauberatungen:
Der Auftragnehmer hat zu den wöchentlichen Baustellenbesprechungen, die der Auftraggeber durchführt, einen bevollmächtigten Vertreter zu entsenden. Zu den Besprechungen, an denen der AN teilzunehmen hat, wird gesondert eingeladen. Dies ist eine Nebenleistung. Zur fachlichen und terminlichen Koordinierung aller am Bau Beteiligten werden wöchentlich bzw. nach Festlegung durch den AG Bauberatungen durchgeführt. Der AN hat durch seinen Fachbauleiter oder einen kompetenten, weisungsbefugten Vertreter die regelmäßige Teilnahme abzusichern.

0.3.6 Terminpläne:
Der Auftragnehmer hat kurzfristig nach Auftragserteilung einen Feinterminplan mit Kapazitätsuntersetzung auf der Grundlage des beiliegenden, vertraglichen Bauablaufplans und unter Beachtung dieser Vertragsfristen zu erbringen. Der AN hat den Feinterminplan koordinierend mit dem AG und der örtlichen Bauüberwachung abzustimmen. Die in den Besonderen Vertragsbedingungen aufgeführten vertraglichen Termine sowie die Feinterminplanung werden in den Bauzeitenplan überführt. Es ist vorgesehen, diesen Bauzeitenplan monatlich zu aktualisieren und an die ausführenden Firmen zu verteilen gemäß monatlicher Angabe/Zuarbeit vom AN.

0.3.7 Abrechnung:
Die Abrechnung erfolgt nach den Zeichnungen des jeweiligen Planers, soweit die ausgeführte Leistung diesen Zeichnungen entspricht. Sind solche Zeichnungen  nicht  vorhanden, ist die Leistung auf zu messen. Sämtliche Rechnungen und Aufmaßzusammenstellungen sind kumulierend zu erstellen.
Die Aufmaße sind als prüfbare Nachweise in Form von  Plänen oder Skizzenblättern mit farbigen Eintragungen des entsprechenden Leistungszuwachses zu erstellen. Sämtliche Mengen,  Maße oder Maßketten sind in den Aufmaßplänen oder Skizzen eindeutig einer Lage zuzuordnen und einzeln prüfbar aufzuführen. Mengen aus nicht prüfbaren Zahlenketten werden nicht anerkannt. Die Aufmaß- und Plan- bzw. Skizzenblätter sind fortlaufend zu nummerieren.
Ab der 2. Abschlagsrechnung bis zur Schlussrechnung ist eine Aufmaßzusammenstellung mit Angabe aller anerkannten Leistungen aus den Abschlagszahlungen und der jeweiligen Abrechnungsmenge der Leistungspositionen sowie Aufmaßblattnummern beizufügen. Es muss nachvollziehbar sein, in welcher Abschlagsrechnung welche Leistung abgerechnet wurde.
Aufmaßblattnummern sind in der Angabe der Abschlagszahlung fortlaufend zu nummerieren.
Die Rechnungen sind wie folgt einzureichen:
- 1 x Rechnung im Original an Bauüberwachung
- 1 x Aufmaß im Original mit Unterschrift des Verfassers und 1 x Aufmaßzusammenstellung an Bauüberwachung
- 1 x Rechnungskopie an Auftraggeber
Alle Aufmaßblätter sind  zu unterschreiben und zeitnah der Bauleitung zur gemeinsamen Prüfung und Freigabe vorzulegen. Die unstrittigen Rechnungskorrekturen sind in die nachfolgenden Rechnungen einzuarbeiten.
Arbeiten, welche nicht im Leistungsverzeichnis enthalten sind und auf Anweisung der Bauleitung ausgeführt werden, sind arbeitstäglich von der Bauleitung mit Angabe der Arbeitszeit und Materialverbrauch abzuzeichnen.

0.3.8 Bautafel:
Es ist nicht gestattet, eigene Firmenschilder anzubringen.

0.3.9 Bestandsunterlagen und Dokumentation:
Dem Auftraggeber sind die Bestandsunterlagen immer in elektronischer Form (USB-Stick, DVD oder per e- mail) zur Abnahme und nach durch den AG vorgegebenen Inhaltsverzeichnis in geeigneten Ordnern mit prüfbarer Systematik entsprechend Inhaltsverzeichnis zur Verfügung zu stellen. Alle Planunterlagen sind grundsätzlich im dwg- und pdf-Format beizufügen. Darüber hinaus hat die Übergabe der Original-Bestandsunterlagen noch zweimal in ausgedruckter Form in einem geeigneten Ordner entsprechend Inhaltsvorgabe des Auftraggebers zu erfolgen. Die Bestandsunterlagen müssen neben den Errichter- und Übereinstimmungserklärungen sowie Prüfzeugnisse für alle eingebauten Bauteile mit bauaufsichtlichen Prüfzeugnissen und entsprechenden Zulassungen enthalten. Errichtererklärungen und Übereinstimmungserklärungen sind nach Angabe des Auftraggebers zu fertigen und sind im Original dem Auftraggeber diesen Bestandsunterlagen beizufügen.
Errichtererklärungen und Übereinstimmungserklärungen haben mindestens immer das entsprechende Bauteil, den genauen Einbauort im Gebäude unter beilegen von entsprechend markierten Plänen, Angabe der Feuerwiderstandsdauer und Angabe der Prüfzeugnisnummer bzw. Zulassungsnummer zu enthalten. Diese Aufzählung ist nicht abschließend.
Die vollständigen Bestandsunterlagen sind spätestens mit der Schlussrechnung einzureichen. Ansonsten kann keine Auszahlung der Schlussrechnungssumme erfolgen.
Revisionspläne müssen eine vollständige Wiedergabe der gesamten Anlage in leicht erkennbarer Form enthalten. Sie sind als technische Unterlagen für den Betreiber der Anlagen bestimmt. Sie sind als Bestandspläne zu kennzeichnen und nach Rücksprache mit dem Auftraggeber nach einem einheitlichen System zu beziffern und zu beschriften. In der Bedienungsanweisung ist darauf Bezug zu nehmen.
• Schematische Darstellung
a)  des Leitungsverlaufes mit sämtlichen Geräten, Apparaten und Organen sowie den
  wesentlichsten Leitungs- und Dimensionsangaben (Strangschema)
b)  der Regelung mit sämtlichen Regel- und Steuerorganen sowie Meßüberwachungs- und
  Signaleinrichtungen

Bauliche Darstellung in letztgültigen Grundrissen, Zeichnungen M 1 : 50 müssen in die letztgültigen Werkpläne des Architekten eingetragen werden. Diese Darstellung ist zu ergänzen durch eine Beschriftung, die mit der Beschilderung an den Anlagenteilen übereinstimmt. Bei verborgenen eingebauten Teilen ist ein besonderer Hinweis über genaue Lage und Zugänglichkeiten erforderlich. Schnitte M 1 : 50 sind, soweit erforderlich, hinzuzufügen.

0.3.10 Befestigungs- und Verbindungsmittel
Sind in den einzelnen Positionen Befestigungen u. Befestigungsmittel, etc. beschrieben sind diese nach Herstellerangaben auszuführen und dies ist im EP inkl., d.h. es erfolgt keine separate Vergütung nach Positionen der Befestigungsmittel. Alle Verbindungsmittel, Bohrungen, Schrauben, Dübel, Kleber, etc., sind, wenn in den einzelnen Positionen nicht anders beschrieben, im Einheitspreis enthalten.
Alle erforderlichen Hebezeuge, Transportmittel und Hilfsunterstützungen zur Montage der Bauteile sowie die erforderlichen genauen Aufmaße und die Anfertigung genauer Schablonen sind in die EP einzukalkulieren und werden nicht gesondert vergütet. Werkstattzeichnungen sind durch den Bieter zu erstellen und dem Architekten zur Prüfung der Gestaltung vorzulegen. Besondere konstruktive Wünsche des AN sind dem Architekten umgehend zur Begutachtung und Freigabe mitzuteilen.

Daten und Auskünfte über die Baumaßnahme

Daten und Auskünfte über die Baumaßnahme darf der AN Dritten nur mit vorheriger Zustimmung des Auftraggebers weitergeben. Dies gilt auch nach Abschluss der Bauarbeiten für die Erteilung von Referenzen oder der geplanten Veröffentlichung in Firmenbroschüren, Internetauftritten etc.

*Hinweis: ZTV - NIEDERSPANNUNGSANLAGEN*
Technische Vertragsbedingungen

1.1  Geltungsbereich und Ausführungsgrundlage

Für die auszuführende Leistung gilt die zur Zeit gültige VOB

Der sachliche Geltungsbereich ergibt sich ebenso wie die technische Führung grundsätzlich aus DIN 18382 - Elektrische Kabel- und Leitungsanlagen

Weitere Ausführungsgrundlage sind u.a.
 - die Anschlußvorschriften des EVU
 - die VDE-Vorschriften
 - die Vorschriften des Stromversorgungsbetriebes und der Deutschen Bundespost
 - die DIN-Vorschriften bzw. Sonderzulassungen der eingebauten Kabel, Schalter,
  Verteilungen, Sicherungen, Geräte, Hilfsvorrichtungen und Leuchten
 - die DIN-Vorschriften über Beschilderungen und Schaltungsunterlagen
 - DIN 18014 (Fundamenterder)
 - DIN 18015 (Elektrische Anlagen in Wohngebäuden)
 - DIN EN 60669 (Schalter für Haushalt und ähnliche ortsfeste elektrische Installationen
 - DIN EN 61082 - Dokumente der Elektrotechnik
 - Entscheidungen und Festlegungen der DKE (Deutsche Elektronische Kommission im DIN)
 - DIN VDE 0833 Gefahrenmeldeanlagen für Brand, Einbruch und Überfall
 - DIN 14661 Feuerwehrwesen - Feuerwehr - Feuerwehrbdienfeld (FBF)
 - DIN 14662 Feuerwehrwesen - Feuerwehranzeigetableau (FAT)
 - DIN 14675 Brandmeldeanlagen - Aufbau und Betrieb
 - DIN EN 50139 Alarmübertragungsanlagen und -einrichtungen
 - DIN EN 50174 Informationstechnik
 - DIN EN 54 Brandmeldeanlagen

Für einzubauende Aggregate, Steuer-, Meß- und Regeleinrichtungen u. dgl. gelten die jeweils zutreffenden DIN-Vorschriften.

Werden Nichtrostende Stähle ausgeschrieben, so müssen diese grundsätzlich in DIN EN 10088-1
 - Nichtrostende Stähle; Verzeichnis der nichtrostenden Stähle - enthalten sein.

Werden vom Bieter eigene technische Vertragsbedingungen übergeben, so dürfen sie grundsätzlich den in der Ausschreibung gestellten Forderungen und Bedingungen - insbesondere der VOB/C - nicht widersprechen. Im Ausnahmefall muß der Bieter auf die Abweichung gesondert hinweisen. Gesetzliche Regelungen, Verwaltungsvorschriften und behördliche Anordnungen gelten für diesen Fall ohne Einschränkung.

Die Beleuchtung der Arbeitsplätze ist Bestandteil der Baustelleneinrichtung.

1.2  Abrechnungshinweise
Bei Abrechnung nach Einheitspreisen gilt:
Es ist ein baubegleitendes prüfbares Aufmaß (Massen aufgeteilt auf LV-Positionen, Stromkreise und Räume) zu erstellen, das unaufgefordert und rechtzeitig vor Sichtentzug der Leistungen durch den Baufortschritt zur Prüfung vorzulegen ist.

Eine Abrechnung nach Plänen bedarf der ausdrücklichen Vereinbarung !

1.3  Bautagebuch
Der AN verpflichtet sich ein Bautagebuch zu führen und diese täglich, spätestens wöchentlich der Bauleitung zur Gegenzeichnung vorzulegen.
Es ist zu beschreiben:
    - namentliche Nennung der Ausführenden
    - tägliche tatsächliche Arbeitszeit
    - Art der täglichen Tätigkeit
    - Temperatur, Wetter
    - besondere Vorkommnisse

*Hinweis: Deckblatt*
Landkreis Kronach

Landratsamt Kronach
Sanierung und Umbau
Hauptgebäude BA 3

Güterstraße 18
96317 Kronach

LEISTUNGSBESCHREIBUNG

Demontagen Elektroinstallation /
Baustromversorgung /
Interimsmaßnahmen
BA 3
UG / EG / 1. OG

### Titel 1 Demontage und Entsorgung

*Hinweis: Vorbemerkung:*
Für den anstehenden Umbau und der Sanierung werden die Geschosse EG und 1. OG komplett, im Untergeschoss UG in Teilbereichen seitens der Elektroinstallation zurück gebaut.

Hierfür ist die gesamte Starkstrom- und Schwachstromanlage zu
demontieren.
Die Materialien sind von der Baustelle abzutransportieren und fachgerecht zu
entsorgen. Ein Teil der Installationsgeräte, Leuchten usw. sind neueren
Baujahres und verbleiben im Besitz des Auftraggebers. Diese sind
fachgerecht zu demontieren, z. T. geeignet zu verpacken und innerhalb
des Landratsamtes einzulagern.
Hierfür sind separate Positionen beschrieben.

Bauablauf / Termine für Demontagen:

13.04.2026  bis  22.05.2026
für alle sichtbaren Installationen

26.05.2026  bis  30.06.2026
für alle restlichen sowie verdeckten Installationen
in den Zwischendecken

*Hinweis: Vorbemerkung:*
Die demontierten Geräte und Materialien gehen in den
Besitz des Auftragnehmers über!
Diese sind von der Baustelle zu transportieren
und fachgerecht zu entsorgen.

Vom Auftragnehmer sind die Vorgaben des Abfallwirtschaftsgesetzes sowie die Verordnungen des
zuständigen Landkreises für Baurestentsorgungen
einzuhalten.

**1.1 Freischaltung Stromversorgung 1. OG**
Heraussuchen und Freischalten von der
Stromversorgung für die Unterverteiler (2x)
im 1. OG aus dem
Gebäudehauptverteiler im EG
nach VDE 0105
Menge: 1,000 psch

**1.2 Freischaltung Stromversorgung EG**
Heraussuchen und Freischalten von der
Stromversorgung für die Unterverteiler (2x)
im EG - Bauteil aus dem
Gebäudehauptverteiler im EG
nach VDE 0105
Menge: 1,000 psch

**1.3 Demontage Unterverteilung UP- 1-OG**
Demontage/Ausbau von Niederspannungsverteilungen aus Stahlblech (Bj. ca. 1970)
bestückt mit
Hauptschalter, Sicherungsautomaten, Einbausteckdosen und Klemmen
gesammelt zum Abtransport an der Baustelle lagern und fachgerecht entsorgen
bis zu einer Verteilergröße ca. HxBxT =
120 x 90 x ca. 20 cm
UP (unter Putz)

einschl. Abklemmen aller Kabel und Leitungen
Standort Flur 1. OG
Menge: 1,000 St

**1.4 Demontage Unterverteilung UP- 1-OG-Nord**
Demontage/Ausbau von Niederspannungsverteilungen aus Stahlblech (Bj. ca. 1970)
bestückt mit
Hauptschalter, Sicherungsautomaten, Einbausteckdosen und Klemmen
gesammelt zum Abtransport an der Baustelle lagern und fachgerecht entsorgen
bis zu einer Verteilergröße ca. HxBxT =
120 x 90 x ca. 20 cm
UP (unter Putz)

einschl. Abklemmen aller Kabel und Leitungen
Standort Flur 1. OG - Nord
Menge: 1,000 St

**1.5 Demontage Hauptverteilung UP- EG**
Demontage/Ausbau von Niederspannungsverteilungen aus Stahlblech (Bj. ca. 1970)
bestückt mit NH-Trennern,
Hauptschalter, Sicherungsautomaten, Einbausteckdosen und Klemmen
gesammelt zum Abtransport an der Baustelle lagern und fachgerecht entsorgen
bis zu einer Verteilergröße ca. HxBxT =
200 x 95 x ca. 30 cm
UP (unter Putz)

einschl. Abklemmen aller Kabel und Leitungen
Standort Flur EG
Menge: 1,000 St

**1.6 Demontage Unterverteilung UP- EG-Nord**
Demontage/Ausbau von Niederspannungsverteilungen aus Stahlblech (Bj. ca. 1970)
bestückt mit
Hauptschalter, Sicherungsautomaten, Einbausteckdosen und Klemmen
gesammelt zum Abtransport an der Baustelle lagern und fachgerecht entsorgen
bis zu einer Verteilergröße ca. HxBxT =
120 x 90 x ca. 20 cm
UP (unter Putz)

einschl. Abklemmen aller Kabel und Leitungen
Standort Flur EG - Nord
Menge: 1,000 St

**1.7 Demontage Schwachstromverteiler 65x55 AP**
Demontage/Ausbau von Schwachstromverteilungen
aus Stahlblech Fabr. Hager IP31 bestückt mit
LSA-Plus Leisten und  Klemmen
gesammelt zum Abtransport an der Baustelle lagern und fachgerecht entsorgen
bis zu einer
Verteilergröße ca. 65 x 55 x 15 cm
AP (auf Putz)
einschl. Abklemmen aller Kabel und Leitungen
Menge: 3,000 St

**1.8 Demontage Schwachstromverteiler 30x20 AP**
Demontage/Ausbau von Schwachstromverteilungen
aus Kunststoff bestückt mit
LSA-Plus Leisten und  Klemmen
gesammelt zum Abtransport an der Baustelle lagern und fachgerecht entsorgen
bis zu einer
Verteilergröße ca. 30 x 20 x 10 cm
AP (auf Putz)
einschl. Abklemmen aller Kabel und Leitungen
Menge: 3,000 St

**1.9 Demontage Schwachstromverteiler 25x50 UP**
Demontage/Ausbau von Schwachstromverteilungen
aus Kunststoff bestückt mit LSA-Schraubleisten
und  Klemmen
gesammelt zum Abtransport an der Baustelle lagern und fachgerecht entsorgen
bis zu einer
Verteilergröße ca. 250 x 500 mm
UP (unter Putz)
einschl. Abklemmen aller Kabel und Leitungen
Menge: 3,000 St

**1.10 Demontage Netzwerk-Wandverteiler AP**
Demontage/Ausbau von Netzwerk-Wandverteiler
aus Metall bestückt mit  Patchfeldern RJ45
(ohne Aktivkomponenten)

gesammelt zum Abtransport an der Baustelle lagern und fachgerecht entsorgen
bis zu einer
Schrankgröße ca. 800 x 600 x 500 mm (HxBxT)
AP (auf Putz)
einschl. Abklemmen aller Kabel und Leitungen
Menge: 2,000 St

**1.11 LS-Pendelleuchte Demontage 2x58**
Pendel- Rasterleuchten einschl.
Leuchtstofflampen und ggf. Kondensatoren, als
Pendelleuchte demontieren und zum Ab-
transport gesammelt an der Baustelle
lagern und fachgerecht entsorgen als:
LS-Langfeldleuchten von 2 x 36 bis 2 x 58 W
Menge: 26,000 St

**1.12 LS Demontage 2x58**
Einbau/ Aufbau- Wannen- bzw. Rasterleuchten einschl.
Leuchtstofflampen und ggf. Kondensatoren, als Wand-
oder Deckenleuchte demontieren und zum Ab-
transport gesammelt an der Baustelle
lagern und fachgerecht entsorgen als:
LS-Langfeldleuchten von 2 x 36 bis 2 x 58 W
Menge: 28,000 St

**1.13 LS Demontage 1x58**
Aufbau- Wannen- bzw. Rasterleuchten / Freistrahlende
Aufbauleuchten einschl. Leuchtstofflampen und ggf.
Kondensatoren, als Wand- oder Deckenleuchte demontieren und zum Ab-
transport gesammelt an der Baustelle
lagern und fachgerecht entsorgen als:
LS-Langfeldleuchten von 1 x 36 bis 1 x 58 W
Menge: 5,000 St

**1.14 LS Demontage 4x18**
Einbau- Rasterleuchten bzw. freistrahlende
Aufbauleuchten einschl. Leuchtstofflampen
und ggf. Kondensatoren
als Deckenleuchte demontieren und zum Ab-
transport gesammelt an der Baustelle
lagern und fachgerecht entsorgen als:
LS-Leuchten bis  4 x 18 Watt
Menge: 26,000 St

**1.15 LS Demontage 2x18**
Einbau- Rasterleuchten bzw. freistrahlende
Aufbauleuchten einschl. Leuchtstofflampen
und ggf. Kondensatoren
als Deckenleuchte demontieren und zum Ab-
transport gesammelt an der Baustelle
lagern und fachgerecht entsorgen als:
LS-Leuchten bis  2 x 18 Watt
Menge: 10,000 St

**1.16 LS Demontage 1x15**
Aufbauleuchten einschl. Leuchtstofflampen
und Kondensatoren, als Wand- oder
Deckenleuchte demontieren und zum Ab-
transport gesammelt an der Baustelle
lagern und fachgerecht entsorgen als:
LS-Langfeldleuchten bis  1 x 15 Watt
Menge: 14,000 St

**1.17 LS Demontage 3xTC-L 24W**
Aufbau-Rasterleuchten einschl. Leuchtstofflampen
und Kondensatoren, als Wand- oder
Deckenleuchte demontieren und zum Ab-
transport gesammelt an der Baustelle
lagern und fachgerecht entsorgen als:
Aufbau-Rasterleuchten  3 x 24 Watt
Menge: 156,000 St

**1.18 LS Demontage Downlights**
Einbauleuchten einschl. Leuchtstofflampen,
als Wand- oder Deckenleuchte
demontieren und zum Ab-
transport gesammelt an der Baustelle
lagern und fachgerecht entsorgen als:
Einbau - Downlights bis  2 x 26 Watt
Menge: 45,000 St

**1.19 NV Demontage Downlights**
Einbauleuchten einschl. Leuchtmittel
und Netzgerät
als Deckenleuchte
demontieren und zum Ab-
transport gesammelt an der Baustelle
lagern und fachgerecht entsorgen als:
Niedervolt-Einbau-Halogenstrahler mit Netzgerät
bis  1 x 50 Watt
Menge: 3,000 St

**1.20 Leuchten Demontage D450**
Aufbauleuchten als Wand- oder Deckenleuchte
demontieren und zum Abtransport gesammelt
an der Baustelle
lagern und fachgerecht entsorgen als:
Leuchtstoffleuchte mit PMMA-Abdeckung
bis Durchmesser
450 mm / Höhe bis 200 mm
Menge: 2,000 St

**1.21 Leuchten Demontage 1-2 250x250 E27**
Aufbauleuchten als Wand- oder Deckenleuchte
demontieren und zum Abtransport gesammelt
an der Baustelle
lagern und fachgerecht entsorgen als:
Glühlampenleuchte  1- bis 2-flammig
mit Glasabdeckung mit Abmessungen
bis 250x250x150 mm
bestückt mit Glühlampen bzw.
Kompaktleuchtstofflampen
Menge: 16,000 St

**1.22 Leuchten Demontage 1 200x100 E27**
Aufbauleuchten als Wand- oder Deckenleuchte
demontieren und zum Abtransport gesammelt
an der Baustelle
lagern und fachgerecht entsorgen als:
Glühlampenleuchte  1- flammig
mit Glasabdeckung mit Abmessungen
bis 200x100x100 mm
bestückt mit Glühlampen bzw.
Kompaktleuchtstofflampen
Menge: 12,000 St

**1.23 Leuchten Demontage RZL**
Aufbauleuchten als Wand- oder
Deckenleuchte demontieren und zum Ab-
transport gesammelt an der Baustelle
lagern und fachgerecht entsorgen als:
Rettungzeichenleuchte mit Einzelbatterieversorgung 1- bis 2-flammig
Menge: 18,000 St

*Hinweis: Vorbemerkung:*
Die Demontage der nachfolgend beschriebenen Schalt- und
Steckgeräte (Schalter / Steckdosen / Datendosen) erfolgt
grundsätzlich im vorhandenen Mauerwerk.
Die Unterputzgehäuse sind ebenfalls mit zu demontieren
und zu entsorgen!

**1.24 UP SchaltSteckg Demontage**
UP-Schalt-und Steckgeräte aus Schalterdose  ausbauen und nicht mehr benötigte
Kabel und Leitungen abtrennen.
Ausbau der UP-Gehäuse und zum
Abtransport gesammelt an der Baustelle
lagern und fachgerecht entsorgen.
Menge: 510,000 St

**1.25 UP CEE Steckg Demontage**
UP-CEE Steckgeräte bis 3x16A aus Schalterdose  ausbauen und nicht mehr benötigte
Kabel und Leitungen abtrennen.
Ausbau der UP-Gehäuse und zum
Abtransport gesammelt an der Baustelle
lagern und fachgerecht entsorgen.
Menge: 2,000 St

**1.26 UP Abzweigdosen Demontage**
UP-Abzweigdosen auftrennen und nicht
mehr benötigte Kabel und Leitungen
abtrennen. Ausbau der UP-Gehäuse
und zum  Abtransport gesammelt an der Baustelle lagern und
fachgerecht entsorgen.
Menge: 130,000 St

**1.27 UP Abzweigkasten 150 Demontage**
UP-Abzweigkasten bis 150x150 mm
auftrennen und nicht mehr benötigte
Kabel und Leitungen abtrennen.
Ausbau der UP-Gehäuse und
zum  Abtransport gesammelt
an der Baustelle lagern und
fachgerecht entsorgen.
Menge: 24,000 St

**1.28 UP Abzweigkasten 250 Demontage**
UP-Abzweigkasten bis 250x250 mm
auftrennen und nicht mehr benötigte
Kabel und Leitungen abtrennen.
Ausbau der UP-Gehäuse und
zum  Abtransport gesammelt
an der Baustelle lagern und
fachgerecht entsorgen.
Menge: 8,000 St

**1.29 UP Geräteanschlussdosen 2-fach Demontage**
UP-Geräteanschlussdose 2-fach für Wärmespeicher
aus Schalterdosen ausbauen und nicht mehr benötigte
Kabel und Leitungen abtrennen.
Ausbau der UP-Gehäuse 2-fach und zum
Abtransport gesammelt an der Baustelle
lagern und fachgerecht entsorgen.
Menge: 8,000 St

**1.30 UP SchaltSteckg Kabelkanal**
UP-Schalt-und Steckgeräte einschl. Schalterdose aus Kabel- bzw. Brüstungskanal
ausbauen  und zum  Abtransport gesammelt an der Baustelle lagern und
fachgerecht entsorgen.
Menge: 250,000 St

**1.31 AP Nebenuhren Demontage**
AP Nebenuhren, doppelseitig
bis 400 x 400 mm demontieren
und  zum Abtransport gesammelt
an der Baustelle lagern
und fachgerecht entsorgen.
Menge: 5,000 St

**1.32 AP SchaltSteckg Demontage**
AP-Schalt- und Steckgeräte demontieren
und  zum Abtransport gesammelt an der Baustelle lagern und fachgerecht entsorgen.
Menge: 75,000 St

**1.33 AP CEE Steckg bis 32A Demontage**
AP-CEE Steckgeräte bis 32A demontieren
und zum Abtransport gesammelt an der Baustelle lagern und fachgerecht entsorgen.
Menge: 2,000 St

*Hinweis: Vorbemerkung:*
Die Demontage der Leitungen und Kabel, welche in den Verlegesystemen enthalten sind, wird nicht gesondert vergütet und ist
bei einer 3/4-Belegung mit in die Einheitspreise einzukalkulieren!

**1.34 AP InstRohrDemontage 25**
Auf Putz verlegte Installationsrohre einschl.
Klemmschellen und Schrauben sind zu
demontieren und
zum Abtransport gesammelt an der Baustelle lagern und fachgerecht entsorgen
bis zu einer
Rohrgröße von  7 bis 25 mm
Menge: 30,000 m

**1.35 AP InstRohrDemontage 40**
Auf Putz verlegte Installationsrohre einschl.
Klemmschellen und Schrauben sind zu
demontieren und
zum Abtransport gesammelt an der Baustelle lagern und fachgerecht entsorgen
bis zu einer
Rohrgröße von  25 bis 40 mm
Menge: 20,000 m

**1.36 AP Flex-RohrDemontage 25**
Auf Putz verlegte flexieble Installationsrohre einschl.
Befstigung demontieren und
zum Abtransport gesammelt an der Baustelle lagern und fachgerecht entsorgen
bis zu einer
Rohrgröße von  16 bis 25 mm
Menge: 950,000 m

**1.37 AP Flex-RohrDemontage 40**
Auf Putz verlegte flexieble Installationsrohre einschl.
Befstigung demontieren und
zum Abtransport gesammelt an der Baustelle lagern und fachgerecht entsorgen
bis zu einer
Rohrgröße von  32 bis 40 mm
Menge: 450,000 m

**1.38 Kanaldemontage 40 mm**
Auf Putz montierte Installations- Kleinkanäle einschl. Schrauben demontieren
und zum Abtransport gesammelt an der
Baustelle lagern und fachgerecht
entsorgen bis zu einer
Kanalgröße von  40 x 40 mm
Menge: 330,000 m

**1.39 Kanaldemontage 100 mm**
Auf Putz montierte Installations- Kleinkanäle einschl. Schrauben demontieren
und zum Abtransport gesammelt an der
Baustelle lagern und fachgerecht
entsorgen bis zu einer
Kanalgröße von  100 x 60 mm
Menge: 190,000 m

**1.40 Kanaldemontage 150 mm**
Auf Putz montierte Installations- Kleinkanäle einschl. Schrauben demontieren
und zum Abtransport gesammelt an der
Baustelle lagern und fachgerecht
entsorgen bis zu einer
Kanalgröße von  150 x 60 mm
Menge: 25,000 m

**1.41 Kanaldemontage 230 mm**
Auf Putz montierte Installations- Kleinkanäle einschl. Schrauben demontieren
und zum Abtransport gesammelt an der
Baustelle lagern und fachgerecht
entsorgen bis zu einer
Kanalgröße von  230 x 80 mm
Menge: 46,000 m

**1.42 Kanaldemontage 130x70mm Brüstungskanal**
Auf Putz montierte Brüstungskanäle
einschl. Schrauben demontieren
und zum Abtransport gesammelt an der
Baustelle lagern und fachgerecht
entsorgen bis zu einer
Kanalgröße von  130 x 70 mm
Menge: 110,000 m

*Hinweis: Vorbemerkung:*
Demontage von AP-Kabel und Leitungen mit Nagelschellenbefestigung;
diese sind nach der Demontage der Decken bzw. Wandverkleidungen
durch den Rohbauer, zu demontieren und zu entsorgen.

**1.43 L/K Demontage CU 72**
Leitungen und Kabel in AP-Verlegung einschl.
Befestigungszubehör zurückbauen
und fachgerecht entsorgen.
Cu-Gewicht 72 (z.B.  5 x  1,5 qmm)
Menge: 3000,000 m

**1.44 L/K Demontage CU 120**
Leitungen und Kabel in AP-Verlegung einschl.
Befestigungszubehör zurückbauen
und fachgerecht entsorgen.
Cu-Gewicht 120 (z.B.  5 x  2,5 qmm)
Menge: 1200,000 m

**1.45 L/K Demontage CU 300**
Leitungen und Kabel in AP-Verlegung einschl.
Befestigungszubehör zurückbauen
und fachgerecht entsorgen.
Cu-Gewicht 300 (z.B.  5 x  6 qmm)
Menge: 100,000 m

**1.46 L/K Demontage CU 800**
Leitungen und Kabel in AP-Verlegung einschl.
Befestigungszubehör zurückbauen
und fachgerecht entsorgen.
Cu-Gewicht 800 (z.B.  5 x 16 qmm)
Menge: 120,000 m

**1.47 L/K Demontage CU 1350**
Leitungen und Kabel in AP-Verlegung einschl.
Befestigungszubehör zurückbauen
und fachgerecht entsorgen.
Cu-Gewicht 1350 (z.B.  4 x 35 qmm)
Menge: 15,000 m

*Hinweis: Vorbemerkung:*
Nachfolgend beschriebene Positionen (Abklemmen+Beschriften)
sind nur für Kabel und Leitungen, welche für gebäudeübergreifende Zwecke wieder verwendet werden müssen!
Alle weiteren Abklemmarbeiten ist bei den Demontagen
von Unterverteilungen, Installationsgeräten und Abzweigdosen mit einzukalkulieren!

**1.48 Abklemm+Beschr 5x1,5**
Ausklemmen und beschriften abgehender
Leitungen und vorbereiten zum Anschluß
an neuer Verteilung, Steuerung bis
zu einer
Leitungsstärke:  bis 5 x  1,5 qmm
Menge: 22,000 St

**1.49 Abkl+Beschr 2x2x0,8**
Abklemmen und Beschriften der abgehenden Fernmeldeleitungen mit zusätzlicher
Beschriftung der Einzelleitungspaare bis
zu einer
FM-Leitungsgröße:  2 x 2 x 0,6/0,8
Menge: 10,000 St

**1.50 Abkl+Beschr 4x2x0,8**
Abklemmen und Beschriften der abgehenden Fernmeldeleitungen mit zusätzlicher
Beschriftung der Einzelleitungspaare bis
zu einer
FM-Leitungsgröße:  4 x 2 x 0,6/0,8
Menge: 8,000 St

**1.51 Abkl+Beschr 10x2x0,8**
Abklemmen und Beschriften der abgehenden Fernmeldeleitungen mit zusätzlicher
Beschriftung der Einzelleitungspaare bis
zu einer
FM-Leitungsgröße:  10 x 2 x 0,6/0,8
Menge: 4,000 St

**1.52 Abkl+Beschr 20x2x0,8**
Abklemmen und Beschriften der abgehenden Fernmeldeleitungen mit zusätzlicher
Beschriftung der Einzelleitungspaare bis
zu einer
FM-Leitungsgröße:  20 x 2 x 0,6/0,8
Menge: 4,000 St

**1.53 Abkl+Beschr 50x2x0,8**
Abklemmen und Beschriften der abgehenden Fernmeldeleitungen mit zusätzlicher
Beschriftung der Einzelleitungspaare bis
zu einer
FM-Leitungsgröße:  50 x 2 x 0,6/0,8
Menge: 2,000 St

### Titel 2 Demontage und Übergabe

*Hinweis: Vorbemerkung:*
Die demontierten Geräte und Materialien verbleiben
im Besitz des Auftraggebers.
Diese sind materialschonend durch den AN zu
demontieren, mit geeigneten Material zu verpacken
und beim Bauherrn einzulagern.
Transportweg:
Die Übergaber an den Bauherrn erfolgt gesammelt
im EG Landratsamt!

Es ist ein Übergabeprotokoll vom AN
anzufertigen.

**2.1 LED-Leuchte Demontage 18W**
LED- Aufbauleuchten einschl. Leuchtmittel,
als Wand- oder Deckenleuchte
demontieren, verpacken
und zur Lagerstelle des  AG transportieren
als
LED Deckenanbauleuchte 18W
mit opaler Abdeckung mit
Abmessungen in ca.
260 x 260 x 60 mm
Menge: 4,000 St

**2.2 Demontage Einzelbatterieleuchte**
Einzelbatterie-Sicherheitsleuchte - LED Aufbau-
Wand- und Deckenleuchten einschl. Leuchtmittel, als Wand- oder Deckenleuchte
demontieren, verpacken
und zur Lagerstelle des  AG transportieren
als
LED- Einzelbatterie-Sicherheitsleuchte
L 320, B 186, H 80
Fabr. RZB Varioplast I
Menge: 2,000 St

*Hinweis: Vorbemerkung:*
Die Demontage der nachfolgend beschriebenen Schalt- und
Steckgeräte (Schalter / Steckdosen / Datendosen) erfolgt
grundsätzlich im vorhandenen Mauerwerk.
Die Unterputzgehäuse sind zu demontieren
und zu entsorgen!

**2.3 UP SchaltSteckg Demontage**
UP-Schalt-und Steckgeräte aus Schalterdose ausbauen einschl. Rahmen und  Wippe
zur Lagerstelle des AG transportieren
Menge: 90,000 St

**2.4 AP SchaltSteckg Demontage**
AP-Schalt- und Steckgeräte demontieren
und  zur Lagerstelle
des AG transportieren
Menge: 12,000 St

**2.5 Brüstungskanal 130x70mm Demontage**
Auf Putz montierte Brüstungskanäle
demontieren und zur Lagerstelle
des AG transportieren bis zu einer
Kanalgröße von  130 x 70 mm
einschl. Installationsgeräte
Menge: 2,000 m

### Titel 3 Montagen / Sonstiges

*Hinweis: Vorbemerkung:*
Bei der Erstellung der Bohrungen/Durchbrüche/Schlitze
im Bestand sind Räume/Einrichtungen gegen Verschmutzung entsprechend zu schützen.
Alle Putz- und Mauerwerksreste sind arbeitstäglich
aus dem Gebäude zu entfernen und zu entsorgen.
Die Kosten dafür trägt der Auftragnehmer.

*Hinweis: Vorbemerkung:*
Aufgrund der Lärmentwicklung bei der Erstellung von Bohrungen / Durchbrüchen und Schlitzen sind diese Arbeiten nur außerhalb der vom AG genannten Dienst- und Öffnungszeiten möglich (siehe Vorbemerkungen).
Die Leistung kann vor oder nach den definierten Zeiträumen innerhalb der gesetzlichen Vorgaben sowie nach Rücksprache am Samstag durchgeführt werden. Dadurch entstehende Mehraufwendungen sind bei der Preisbildung zu berücksichtigen.
An Sonn- und Feiertagen sind grundsätzlich keine Arbeiten erlaubt!

Das Aufnehmen und Vertragen des Abbruchmaterials aus dem Gebäude kann während der Dienst- und Öffnungszeiten erfolgen!

**3.1 Durchb Mauerw 20x10x24**
Schlitz- und Stemmarbeit gebäudeschonend bis zu einer Montagehöhe von 4 mtr.
ausführen als:
Wand-Durchbruch in altverputztem
Mauerwerk
Größe: 20x10 cm, Stärke 24 cm
Menge: 1,000 St

**3.2 BohrMauerwerk 20x240**
Schlitz- und Stemmarbeit gebäudeschonend bis zu einer Montagehöhe von 4 mtr.
ausführen als:
Wand-Durchbruch in altverputzem
Mauerwerk
Gr. ca. 20 mm bohren,  Stärke 24 cm
Menge: 12,000 St

**3.3 BohrMauerwerk 20x360**
Schlitz- und Stemmarbeit gebäudeschonend bis zu einer Montagehöhe von 4 mtr.
ausführen als:
Wand-Durchbruch in altverputztem
Mauerwerk
Gr. ca. 20 mm bohren,  Stärke 36 cm
Menge: 6,000 St

**3.4 BohrBetonwand 20x360**
Schlitz- und Stemmarbeit gebäudeschonend bis zu einer Montagehöhe von 4 mtr.
ausführen als:
Wand-Durchbruch in Betonwand 20 mm
Durchm., Stärke 36 cm
Menge: 2,000 St

**3.5 Kernbohrung 100x300 MW**
Kernbohrung in Mauerwerk,
bauwerksschonend mit Diamantbohrgerät herstellen bis zu einem:
Durchmesser 100 mm bis 30 cm Stärke
Menge: 2,000 St

**3.6 Kernbohrung 100x300 Beton**
Kernbohrung in  Stahlbeton-Decken oder
-Wänden, bauwerksschonend mit Diamantbohrgerät herstellen bis zu einem:
Durchmesser 100 mm bis 30 cm Stärke
Menge: 2,000 St

**3.7 Kernbohrung 70x300 Beton**
Kernbohrung in  Stahlbeton-Decken oder
-Wänden, bauwerksschonend mit Diamantbohrgerät herstellen bis zu einem:
Durchmesser 70 mm bis 30 cm Stärke
Menge: 1,000 St

### Titel 4 Interims-Maßnahmen

*Hinweis: Vorbemerkung:*
Im Eingangsbereich des Landratsamtes muss ein Baustellentunnel
und eine Interimspforte eingerichtet werden. Diese muss vorab
fertig gestellt werden, damit die Stromversorgung im EG still
gelegt werden kann.
Weiterhin müssen Verteilungen im Untergeschoss provisorisch
angebunden bzw. eine erneuert werden.

Bauablauf / Termine:

13.04.2026  bis  15.05.2026

Lieferung und betriebsfertige Montage aller nachfolgend
beschriebenen Positionen.

*Hinweis: Vorbemerkung Verteilung und Bestückung:*
Die unter den Titel Verteilung aufgeführten
Komponenten ergeben zusammengebaut
fertige Schaltgerätekombinationen nach
DIN VDE 0100-0600-0660.

Alle Schaltschränke und Verteilungen müssen
dynamisch und thermisch kurzschlußfest ausgeführt sein.

Für jeden Verteiler ist die CE-Konformität zu beachten
und eine CE-Konformitätserklärung zu erstellen.

Lieferung und betriebsfertige Montage aller im Titel
beschriebenen Positionen

Die Stromversorgung erfolgt aus der bestehenden
Hauptverteilung im UG!

**4.1 Feldverteiler IP 44 / SK II - 144 TE**
Installationsverteiler als kompletter Verteiler mit Tür, Trage- gerüst und Berührungsschutzabdeckungen, Schutzart IP 44; VDE 0660 Teil 500, 504, und 504 / A1, Schutzklasse II - schutzisoliert, für Geräte bis 125 A, Schranktiefe 160 mm,
AP-, UP-und teilversenkte Montage, Traggerüst,
Hutschienen, Abdeckungen aus Kunststoff,
mit Abdecksteifen und formstabiler Plantasche zum einschrauben.
Leitungseinführungen oben und unten eingebaut.
Beschriftung je Gerät,
mit N- und PE- Klemmen, mit Reihenklemmen und Klemmenzubehör. Türen aus
Stahlblech, gleichw.
Fabr.: Hager Univers, FWB 62 S
Größe H/B/T = ca. 950 / 550 / 160 mm
144 PLE für Modulargeräte

Vorbeschriebene Verteilung komplett zusammengebaut
und anschlussfertig bestückt mit Reihen-, N-Trenn- und
Schutzleiterklemmen
für ca. 20 St. Stromkreise 3 und 5-pol bis 4 qmm und
für ca.  2  St. Stromkreise 5-pol bis 6 qmm
für ca. 1 x Zul. 5-pol - 25 qmm
für Schutzleiter 1 x 16 qmm
liefern und betriebsfertig AP montieren
einschl. absetzen, einführen und anklemmen der
Kabel oder Leitungen

Montageort:
- Interims-Pforte EG
- Heizraum UG
Menge: 2,000 St

**4.2 Kleinverteier 24TE / IP 65**
AP-Installations-Kleinverteiler für Geräte bis 63A,
schutzisoliert IP 65, nach En 60439-3,  VDE
0603, mit Geräteträger,Gerätenumerierung
Stromkreisverzeichnis in Schreibmaschinenschrift eingeklebt, einschl. PE- und
N-Schienen, liefern u. montieren mit:
Platz für 24 TE, 2-reihig, Gr. H/B/T =
ca. 427 x 310 x 151 mm,
liefern und betriebsfertig montieren
Menge: 1,000 St

**4.3 Hauptleitungklem 5x25**
Hauptleitungsabzweigklemme, 5-polig,
ermöglicht Anschlüsse von 2x35mm2 bis
2x25mm2 je Pol. Konfiguration umfasst
3x2 Leiterklemmen, 1x2 Erdungsklemmen,
1x2 Neutralleiterklemmen. Ausgestattet mit
einem Schutzklasse IP20, bietet das Produkt
 Schutz gegen feste Fremdkörper. Ideal
für sichere und übersichtliche Stromverteilung
in Elektroinstallationen.
einbauen und anschließen
Menge: 2,000 St

**4.4 Lasttrennschalter 80 A**
4-pol. Lasttrennschalter mit sichtbarer Kontakttrennung nach EN 60947-3 / DIN VDE 660 Teil 107
für die Montage auf Hutschiene
AC 22 - 400V~
In 80A; Ui 800V ~
Menge: 1,000 St

**4.5 Lasttrennschalter 63 A**
4-pol. Lasttrennschalter mit sichtbarer Kontakttrennung nach EN 60947-3 / DIN VDE 660 Teil 107
für die Montage auf Hutschiene
AC 22 - 400V~
In 63A; Ui 800V ~
Menge: 1,000 St

**4.6 Lasttrennschalter D02+Sich**
Sicherungsunterteile in Normverteiler
aus DIN-Schiene einbauen als:
Sicherungslastschalter Linocur- 63 Amp. 3pol.
einschl. Sicherungseinsätze
Menge: 3,000 St

**4.7 FI/LS Schalter2p C16/30mA**
Fehlerstromschutzschalter mit Überstromauslöser für  Wechsel-  und pulsierende
Gleichströme stromstoßfest nach DIN VDE
0664 T.2, Nennfehlerstrom 30 mA,liefern
und montieren als:
FI/LS-Schalter 2p. 30mA Kl.3/6000, 16A/C
Menge: 6,000 St

**4.8 FI/LS Schalter2p B16/30mA**
Fehlerstromschutzschalter mit Überstromauslöser für  Wechsel-  und pulsierende
Gleichströme stromstoßfest nach DIN VDE
0664 T.2, Nennfehlerstrom 30 mA,liefern
und montieren als:
FI/LS-Schalter 2p. 30mA Kl.3/6000, 16A/B
Menge: 6,000 St

**4.9 FI/LS Schalter2p B13/30mA**
Fehlerstromschutzschalter mit Überstromauslöser für  Wechsel-  und pulsierende
Gleichströme stromstoßfest nach DIN VDE
0664 T.2, Nennfehlerstrom 30 mA,liefern
und montieren als:
FI/LS-Schalter 2p. 30mA Kl.3/6000, 13A/B
Menge: 8,000 St

**4.10 FI/LS Schalter2p B10/30mA**
Fehlerstromschutzschalter mit Überstromauslöser für  Wechsel-  und pulsierende
Gleichströme stromstoßfest nach DIN VDE
0664 T.2, Nennfehlerstrom 30 mA,liefern
und montieren als:
FI/LS-Schalter 2p. 30mA Kl.3/6000, 10A/B
Menge: 3,000 St

**4.11 REG Umschalter 1p16A**
Reiheneinbaugerät (REG) für  Installationsverteiler, aufschnappbar  auf
35 mm Tragschiene nach DIN-EN 50022,
Einbaubreite  in  Teilungseinheiten
(TE) 17,1 mm, teilbar als:
Einbau-Kipp-Umschalter mit Nullstellung
A-O-H, 1-pol., IN=16 A
Menge: 2,000 St

**4.12 REG Stromstoßs. 1S 230V**
Einbau-Steuerschalter in Automatenform
liefern und montieren als:
Stromstoß-Schalter 1-pol IN=16 A 230V 1S
Menge: 1,000 St

**4.13 REG Stromstoßs. 2S 230V**
Einbau-Steuerschalter in Automatenform
liefern und montieren als:
Stromstoß-Schalter 1-pol IN=16 A 230V 2S
Menge: 1,000 St

**4.14 Relais 2S 230V REG**
Einbau-Steuerschalter in Automatenform
liefern und montieren als:
Installationsrelais 2-S. IN=16 A  230 V
Menge: 1,000 St

**4.15 Astro Wochenzeitschaltuhr 2 Kanäle**
Astro Wochenzeitschaltuhr EE181 - 2 Kanäle
Astronomische Zeitschaltuhren, die entsprechend der Sonnenauf- und untergangszeiten angeschlossene Lasten schalten. Bei jedem Kanal kann zwischen dem Expert- und dem Astromodus unterschieden werden. Mit Programmierschlüssel EG005 zur einfachen Realisierung von Ausnahmeprogrammen oder zum Abspeichern des Schaltprogrammes. Temporäre und permanente Ausnahmesteuerung am Gerät. Balkenanzeige zur schnellen Erkennung der Tagesprogrammierung. Automatische Sommer-/Winterzeitumstellung. Gangreserve mit Lithiumbatterie 5 Jahre

Betriebsspannung:  230 V~ +/- 15%
Frequenz:  50/60 Hz
Kontaktbelastbarkeit:  16A 250V AC1
Leistungsaufnahme:  6 VA
Schaltstrom bei cos ? = 0,6:  max. 10 A
Verlustleistung bei Volllast:  ? 2 W
230 V Glüh- und Halogenlampen:  max. 2300 W
Anzahl Funktionskanäle:  2
Kontaktanzahl:  2
kürzeste Schaltzeit:  1 min
Anzahl Schaltzeiten für Ein/Aus:  56
Gangreserve [Jahre]:  ? 5 a
Ganggenauigkeit:  ± 1,5 s/Tag
Betriebstemperatur:  -10 … 55 °C
Leiterquerschnitt (flexibel):  1 … 6 mm2
Leiterquerschnitt (starr):  1 … 6 mm2
Breite Reiheneinbaugerät (REG):  2 TE

einschl. Aufbewahrungsfach für Programmierschlüssel
auf DIN Schiene (REG)
Menge: 1,000 St

**4.16 Überspannungsableiter 4pol mit FMK**
Reiheneinbaugerät zum Schutz von Niederspannungs- Verbraucheranlagen vor Überspannungen, Schutzgerät
zum Einsatz in Niederspannungsverteilungen, leistungsfähiger Zinkoxidvaristor mit zweifacher Überwachungs-
und Abtrenneinrichtung "Thermo-Dynamik-Control",
Ableiter Typ 2 - SPD nach EN 61643-11; Class II  - SPD
nach EN 61643-1
bestehend aus Basiselement
Defektanzeige durch rote Markierung im
Sichtfenster
max. Betriebsspannung: 275 V AC / 50 Hz
Nennableitstoßstrom:  20 kA (8/20)
Grenzableitstoßstrom:  40 kA (8/20)
Schutzpegel
bei  5 kA (8/20):  1,0 kV<
bei  20 kA (8/20):  1,5 kV<
Vorsicherung:  125 A gL/gG
(nur erforderlich wenn, Netzsicherung
größer 125 A)
Baubreite:  4 TE
Multifunktions-Anschlußklemmen für Leiter und Kammschiene, Montage auf Hutprofilschiene 35 mm nach
EN 60715,
liefern und montieren als:
Überspannungs-Ableiter (4polig) modular
mit Fernmeldekontakt
Einspeisung TT- und TN-Systeme (Schaltung 3+1),
gekapselte N-PE-Funkenstrecke, vierteilig, vier gesteckte und kodierte
Schutzbausteine,
max. Betriebsspannung: 275 V AC / 50 Hz
N-PE-Ableiter:
max. Betriebsspannung: 255 V AC / 50 Hz
ansprechzeit:  100 ns<
Menge: 2,000 St

### Titel 5 Schalt- und Installationsgeräte

*Hinweis: Vorbemerkung Installationsmaterial*
Lieferung und betriebsfertige Montage aller im Titel
beschriebenen Positionen.
Folgende Installationsgeräte sind einschl. Klein- und Be-
festigungsmaterial, Verschraubungen, Klemmen,
Bezeichnungsschilder usw. zu liefern und betriebsfertig zu montieren.

Die Installationsgeräte sind als Flächenprogramm
in Unterputzausführung
mit rechteckiger Abdeckplatte bzw. Rahmen
auszuführen.
Die Geräte verstehen sich einschl. Rahmenanteil,
Wippe, Geräteabzweigdosen bzw. winddichter
Hohlwanddose mit Bohrung
und Stemmarbeiten im Mauerwerk.
Dies gilt auch für alle Zentralscheiben, Blindabdeckungen und Leitungsauslässe.
Die UP-Geräte- oder Abzweigdosen sind
mit geeignetem Bindemittel zu setzen, gegen
Eindringen von Mörtel zu sichern und nach
den Verputzarbeiten wieder zu öffnen und
zu reinigen

Maße:
- Wippe Abdeckung 63 mm x 63 mm
- Abdeckrahmen 1-fach 80 mm x 80 mm
- für UP-Dosen nach DIN 49073-1
- Aufbauhöhe Schalter 17mm
- Aufbauhöhe Steckdose 14mm
Material:
- Abdeckungen Thermoplast (PC),
- schlag- und bruchfest,
- UV-beständig,
- PVC- und halogenfrei
- ROHS-konform
- für Kanalinstallation geeignet
Farbe: studioweiß
ähnl. RAL 9016

HINWEIS:
Im bereits sanierten Bauabschnitt 1 und 2 (2. bis 5. OG) wurde das
Fabrikat BJ, future linear verbaut!

**5.1 UP Universalschalter**
Unterputz-Schalt- und Steckgeräte für
Einzel- oder Kombiabdeckung einschl.
Klemmarbeiten liefern und montieren
als
UP-Universalschalter, weiß
Menge: 5,000 St

**5.2 UP Serienschalter**
Unterputz-Schalt- und Steckgeräte für
Einzel- oder Kombiabdeckung einschl.
Klemmarbeiten liefern und montieren
als
UP-Serienschalter, weiß
Menge: 2,000 St

**5.3 UP Tasterneutral**
Unterputz-Schalt- und Steckgeräte für
Einzel- oder Kombiabdeckung liefern und
montieren als:

UP-Taster 1 Schließ- oder Wechselkontakt
mit neutralem Symbol, weiß
Menge: 1,000 St

**5.4 UP Steckdose**
Unterputz-Schalt- und Steckgeräte für
Einzel- oder Kombiabdeckung einschl.
Klemmarbeiten liefern und montieren
als
UP-Schukosteckdosen-Einsatz,
weiß
Menge: 12,000 St

**5.5 Zentralscheibe UAE 2f**
Z-Scheibe 2-fach für Modular-Jack-
Einsätze mit Öffnungsschieber und
Beschriftungsfeld in weiß
für Datendosen einschl.
Rahmenanteil und Beschriftung
Menge: 4,000 St

**5.6 Hohlwanddosen GIKA-Wand**
Hohlwanddose für Gipskartonwände
zum  Einbau  von handesüblichen
Installationsgeräten für Unterputzgeräte
mit Abdeckrahmen;
in GIKA-Wände einbauen als:
Wand-Schalterdose mit 4 Leitungseinführungen, Tiefe mind. 54 mm
Menge: 10,000 St

**5.7 FRAP Abzweigkasten 90x90**
FRAP-Kunststoff-Abzweigkasten  grau
mit  selbstdichtenden  Einführungen,
oder notwendigen Iso-Verschraubungen
und  dazugehörendem  Klemmenmaterial
in wassergeschützter Ausführung IP 65
aus bruchfesten Thermoplast,
mit verschraubbaren Deckel
liefern, montieren und klemmen:
Größe 93 x 93 mm  / 5x 4 qmm
Menge: 8,000 St

**5.8 FRAP Abzweigkasten 140x140**
FRAP-Kunststoff-Abzweigkasten  grau
mit  selbstdichtenden  Einführungen,
oder notwendigen Iso-Verschraubungen
und  dazugehörendem  Klemmenmaterial
in wassergeschützter Ausführung IP 55 / IP 65
aus bruchfesten Thermoplast,
mit verschraubbaren Deckel
liefern, montieren und klemmen:
Größe 140 x 140 mm  / 5x 6 qmm
Menge: 1,000 St

### Titel 6 Verlegesysteme

*Hinweis: Vorbemerkung*
Lieferung und betriebsfertige Montage aller im Titel
beschriebenen Positionen

**6.1 PVC BR Kanal 70135**
Elektro- Installationskanal  als  Brüstungskanal, bestehend  aus  Unterteil und
innenliegendem Deckel (Oberteil). Geeignet
zum Einbau von Gerätedosen, einschl.
Kabelhalteklammern, Befestigungsmaterial
einschl. Stoßstellenverbinder als:
PVC-Brüstungskanal ca. 70x135 mm
Farbe wahlweise:
weiß, reinweiß
Menge: 12,000 m

**6.2 BRFormstück70x135**
Formstück in  Material und Farbe passend
zu Brüstungskanal werkseitig hergestellt
liefern und montieren als:
Innen-, Ausseneck, Flachwinkel oder
T-Stück für PVC/BR-Kanal  70x135mm
Menge: 1,000 St

**6.3 BREndstück 70x135**
Formstück in  Material und Farbe passend
zu Brüstungskanal werkseitig hergestellt
liefern und montieren als:
Endstück für PVC/BR-Kanal 70x135 mm
Menge: 1,000 St

**6.4 Kanalgerätedose**
Geräte-Einbaudosen passend für Brüstung-
und  Fensterbankkanäle  zum  Einbau  von
handesüblichen  Installationsgeräten für
Unterputzgeräte mit Abdeckrahmen größer
80 mm, in Kanalnut einbauen als:
Geräte-Einbaudose
Mehr- oder Minderpreis, da für jedes
Installationsgerät bereits Dosen incl.
Stemmarb. bzw. Hohlwanddose incl.
Bohrung mit zu kalkulieren sind.
Menge: 20,000 St

**6.5 Kanalgerätedose EDV**
Geräte-Einbaudosen für Telefon- und
Datentechnik; vertikaler und horizontaler
Geräteeinbau möglich; passend für Brüstung-
und  Fensterbankkanäle  zum  Einbau  von
handesüblicher Datendosen für
Unterputzgeräte mit Abdeckrahmen größer
80 mm, in Kanalnut einbauen als:
Geräte-Einbaudose
Mehr- oder Minderpreis, da für jedes
Installationsgerät bereits Dosen incl.
Stemmarb. bzw. Hohlwanddose incl.
Bohrung mit zu kalkulieren sind.
Menge: 4,000 St

*Hinweis: Vorbemerkung:*
Nachfolgend beschriebener Elektro-Installationskanal
aus Hart-PVC, bestehend aus Unterteil und
aufschnappbarem Deckel geeignet zum Einbau
von Trennstegen, einschl. Kabelhalteklammern und Be-
festigungsmaterial liefern und auf verlegefertigem Untergrund in Teillängen
verlegen.
Farben: steingrau, lichtgrau, cremeweiß oder reinweiß

**6.6 LF-Kanal 25x25**
Elektro-Installationskanal 25 x 25mm
Menge: 6,000 m

**6.7 LF-Kanal 40x60**
Elektro-Installationskanal 40x 60 mm
Menge: 4,000 m

**6.8 LF-Kanal 60x110**
Elektro-Installationskanal 60x 110 mm
Menge: 2,000 m

*Hinweis: Vorbemerkung*
Lieferung und betriebsfertige Montage aller nachfolgend
beschriebenen Positionen

Nachfolgend beschriebene Materialien sind für
Ergänzungen/Abänderungen im Bestand.

*Hinweis: Vorbemerkung:*
Nachfolgend beschriebenes Elektroinstallationsrohr
nach VDE 0605, DIN EM50086-1, DIN EM50086-2-2,
Klassifizierungscode 23232, Maße nach DIN EN 60423
bestehend aus:
PP mod. Spezialkunststoff,
halogenfrei, flammwidrig, selbstverlöschend,
Dauergebrauch und Installationstemperatur min.-5
max.+105°C, Farbe: schwarz (RAL 9005), leichte
Druckfestigkeit 320 N/5 cm, leichte Schlagfestigkeit,
für Im- und UP-Installation sowie Hohlwand und
Zwischendeckenmontage
gleichw. Fränk. Rohrwerke/ Hegler, liefern und
verlegen als:
Halogenfreies, biegsames Kunststoffwellrohr
Typ: FFKu-EL-F-LS0H

**6.9 Kunststoffrohr EN 25**
Elektroinstallationsrohr als
gewelltes Kunststoffrohr EN25
Menge: 50,000 m

**6.10 Kunststoffrohr EN 40**
Elektroinstallationsrohr als
gewelltes Kunststoffrohr EN40
Menge: 25,000 m

**6.11 Kunststoffrohr EN 63**
Elektroinstallationsrohr als
gewelltes Kunststoffrohr EN63
Menge: 25,000 m

**6.12 Kunststoffrohr EN 45 geschlitzt**
Zweiteiliges, flexibles Kabelschutzrohr für ein beschädigungsfreies Einlegen der Kabel durch die breite Schlitzung. Das Flex-
Rohr kann man problemlos öffnen und wieder verschließen.
Dadurch wird eine einfache und schnelle, somit kostengünstige (De-)Montage - auch und gerade bei Wartungsarbeiten -
ermöglicht.
Temperaturbeständigkeit:  -40°C bis +135°C
Material:  PP, modifiziert
Farbe:  schwarz

gleichw. Fränk. Rohrwerke, Co-flex PP, liefern und
verlegen als:
biegsames, gewelltes, geschlitztes Kunststoffrohr
Nennweite 45mm
Menge: 15,000 m

**6.13 Kunststoffrohr EN 70 geschlitzt**
Zweiteiliges, flexibles Kabelschutzrohr für ein beschädigungsfreies Einlegen der Kabel durch die breite Schlitzung. Das Flex-
Rohr kann man problemlos öffnen und wieder verschließen.
Dadurch wird eine einfache und schnelle, somit kostengünstige (De-)Montage - auch und gerade bei Wartungsarbeiten -
ermöglicht.
Temperaturbeständigkeit:  -40°C bis +135°C
Material:  PP, modifiziert
Farbe:  schwarz

gleichw. Fränk. Rohrwerke, Co-flex PP, liefern und
verlegen als:
biegsames, gewelltes, geschlitztes Kunststoffrohr
Nennweite 70mm
Menge: 12,000 m

**6.14 Kabelwarnband**
Trassenwarnband, Ortungsband nach DIN-EN
12613 und FTZ-Norm 548464 TV1
Trassenwarnband zum Schutz von Leitungen
und Kabeln mit Aufschrift
Achtung Starkstromkabel
Menge: 50,000 m

*Hinweis: Vorbemerkung MLAR-System*
Die Installationssysteme für die brandsichere Verlegung im Zwischendeckenbereich dienen der mechanischen Ab- sicherung der installierten Kabel und Leitungen gegen ein Herunterfallen im Brandfall. Es muss sichergestellt sein, dass die installierten Systeme oberhalb abgehängter und brandschutztechnisch klassifizierter Unterdecken, z.B. F30- Unterdecke, über die geforderte Zeit keine mechanischen Beschädigungen durch Herabfallen auf die Zwischendecke verursachen können. Der Nachweis der Brandprüfung mit den einzuhaltenden Mindestabständen zur Unterdecke muss durch eine gutachtliche Stellungnahme oder ein Prüfzeugnis einer Materialprüfanstalt erbracht werden.
Die Forderungen der MLAR bzw. der baurechtlich eingeführten LAR/RbALei für die Installationen in Flucht- und Rettungs- wegen müssen eingehalten werden. Weitergeltende Normen und Richtlinien wie VDE-Vorschriften zur Verlegung von allgemeiner und sicherheitstechnischer Stromversorgung sind weiterhin zu beachten. Die Einheitspreise der angebotenen Systeme enthalten die komplette Lieferung und betriebsfertige Montage inkl. systemgebundenem Zubehör.

Wichtiger Hinweis:
Die zu errichtenden Systeme dürfen nicht als Tragekon- struktion für den elektrischen Funktionserhalt nach
DIN 4102 Teil 12 verwendet werden!

Nachfolgend beschriebenes Verlegesystem liefern und montieren, einschl. zugelassenes Befestigungsmaterial.

**6.15 Sammelhalter 15x3x1,5 Metall**
Sammelhalterung Metall für Wand- und Deckenmontage
geprüfte, einteilige Sammelhalterung aus verzinktem Stahl- blech für die brandsichere Montage von Kabeln und Leitungen oberhalb abgehängter Brandschutzdecken. DasÖffnen und Schließen muss ohne Werkzeug möglich sein. Nachweis der Standsicherheit im Brandfall geprüft in Anlehnung an DIN 4102 für min. 90 Minuten.
Maximale Tragfähigkeit 2,0 kg. Befestigungsabstand gemäß Prüfbericht.
Keine Begrenzung hinsichtlich der installierbaren Kabel- und Leitungstypen.
einschl. Brandschutzdübel bzw. Brandschutz - Schraubanker liefern und montieren
Menge: 60,000 St

**6.16 Sammelhalter 30x3x1,5 Metall**
Sammelhalterung Metall für Wand- und Deckenmontage
geprüfte, einteilige Sammelhalterung aus verzinktem Stahl- blech für die brandsichere Montage von Kabeln und Leitungen oberhalb abgehängter Brandschutzdecken. DasÖffnen und Schließen muss ohne Werkzeug möglich sein. Nachweis der Standsicherheit im Brandfall geprüft in Anlehnung an DIN 4102 für min. 90 Minuten.
Maximale Tragfähigkeit 3,5 kg. Befestigungsabstand gemäß Prüfbericht.
Keine Begrenzung hinsichtlich der installierbaren Kabel- und Leitungstypen.
einschl. Brandschutzdübel bzw. Brandschutz - Schraubanker liefern und montieren
Menge: 15,000 St

**6.17 Sammelhalter 70x3x1,5 Metall**
Sammelhalterung Metall für Wand- und Deckenmontage
geprüfte, einteilige Sammelhalterung aus verzinktem Stahl- blech für die brandsichere Montage von Kabeln und Leitungen oberhalb abgehängter Brandschutzdecken. DasÖffnen und Schließen muss ohne Werkzeug möglich sein. Nachweis der Standsicherheit im Brandfall geprüft in Anlehnung an DIN 4102 für min. 90 Minuten.
Maximale Tragfähigkeit 12 kg. Befestigungsabstand gemäß Prüfbericht.
Keine Begrenzung hinsichtlich der installierbaren Kabel- und Leitungstypen.

einschl. Brandschutzdübel bzw. Brandschutz - Schraubanker liefern und montieren
Menge: 10,000 St

### Titel 7 Kabel und Leitungen

*Hinweis: Vorbemerkung:*
Lieferung und betriebsfertige Montage aller im Titel
beschriebenen Positionen

Nachfolgend beschriebene Kabel und Leitungen in Teillängen liefern und auf vorhandene Pritschen und Wannen
verlegen bzw. in Leitungsführungskanäle oder Leerrohre
ziehen; in abgehängter Decke oder Hohlwänden, in
bauseits erstellte Wandschlitze sowie an Holzteilen a.P.,
einschl. des systemgebundenen Zubehörs einbringen.

Starkstromkabel und -leitungen sowie Steuer- und
Kommunikationskabel für die dauerhafte Installation
in Bauwerken fallen unter die Bauproduktenverordnung (BauPVO).
Die Vorgaben der europäisch harmonisierten
Produktnorm DIN EN 50575 (VDE 0482-575)
sind zu beachten!

**7.1 NYM 3x1,5**
PVC-Mantelleitung DIN VDE 0250 in Teillängen liefern und montieren
NYM Gr.  3x  1,5 qmm  Cu  43
Menge: 200,000 m

**7.2 NYM 3x2,5**
PVC-Mantelleitung DIN VDE 0250 in Teillängen liefern und betriebsfertig montieren
NYM Gr.  3x  2,5 qmm  Cu  72
Menge: 250,000 m

**7.3 NYM 5x1,5**
PVC-Mantelleitung DIN VDE 0250 in Teillängen liefern und montieren
NYM Gr.  5x  1,5 qmm  Cu  72
Menge: 120,000 m

**7.4 NYM 5x6,0**
PVC-Mantelleitung DIN VDE 0250 in Teillängen liefern und montieren
NYM Gr.  5x  6,0 qmm  Cu  288
Menge: 15,000 m

**7.5 NYM 5x10,0**
PVC-Mantelleitung DIN VDE 0250 in Teillängen liefern und montieren
NYM Gr.  5x 10,0 qmm  Cu  480
Menge: 15,000 m

**7.6 NYM 5x16,0**
PVC-Mantelleitung DIN VDE 0250 in Teillängen liefern und montieren
NYM Gr.  5x 16,0 qmm  Cu  768
Menge: 15,000 m

**7.7 NYM 5x25,0**
PVC-Mantelleitung DIN VDE 0250 in Teillängen liefern und montieren
NYM Gr.  5x 25,0 qmm  Cu  1200
Menge: 60,000 m

**7.8 NYM 7x1,5**
PVC-Mantelleitung DIN VDE 0250 in Teillängen liefern und montieren
NYM Gr.  7x  1,5 qmm  Cu  101
Menge: 15,000 m

**7.9 NYM 10x1,5**
PVC-Mantelleitung  DIN VDE 0250 in Teillängen liefern  und  verlegen als:
NYM Gr. 10x  1,5 qmm  Cu  144
Menge: 15,000 m

**7.10 NYM 1x16,0**
PVC-Mantelleitung DIN VDE 0250 in Teillängen liefern und montieren
NYM Gr.  1x 16,0 qmm  Cu  154
Menge: 35,000 m

**7.11 H07RN-F 5x16**
Gummischlauchleitung, nach DIN VDE 0282, in Teillängen
liefern und auf vorhandene Pritschen und Wannen
verlegen, in Elektroinstallationskanäle einlegen oder
in Leerohre einziehen als:
H07RN-F 5x 16 qmm Cu 768
Menge: 100,000 m

### Titel 8 Leuchten

*Hinweis: Vorbemerkung*
Lieferung und betriebsfertige Montage aller im Titel
beschriebenen Positionen

Alle Leuchten verstehen sich einschl. Leuchtmittel!

**8.1 LED-Einlegeleuchte 32/28/24/20W - 62x62**
LED-Einlegeleuchte 32W - 62x62 für Deckensysteme mit sichtbaren Tragschienen. Gehäuse Stahlblech pulverbeschichtet. Leuchtenrahmen Aluminium pulverbeschichtet. Diffusor aus vergilbungsfreiem Kunststoff (PMMA) mikroprismatisch. LED Backlight-Technologie für eine homogene Ausleuchtung der gesamten lichtabgebenden Fläche.  Betriebsgerät extern. MultiLumen: Einstellbarkeit des Leuchtenlichtstroms in 4 Stufen. Werkseitig auf Stufe 2 voreingestellt.  Hervorragend geeignet für Bürobereiche (RUG ? 19) und Bildschirmarbeitsplätze (BAP) gem. DIN EN 12464-1.
Farbe: leuchtenweiß
Länge: 620 mm / Breite: 620 mm
Einbauhöhe: 160 mm
Einbauhöhe Leuchte: 30 mm
Gewicht: 2.2 kg
Lichtquelle: LED
Sockel: ohne Sockel
Farbtemperatur: 4000K
Farbwiedergabeindex: 80
Farbtoleranz (McAdam): 3 SDCM
Lebensdauer Lichtquelle: 100000 h (L80/B50)
Lebensdauer: 50000 h (L80/B10)
Bemessungsleistung: 20 W
Bemessungsleuchtenlichtstrom: 3300 lm
Ausstrahlwinkel Down: 91° / 90°
Blendungsbewertungsindex RUG (4H 8H): 17.5
Systemeffizienz: 165 lm/W
Bemessungsleistung 2: 24 W
Bemessungsleuchtenlichtstrom 2: 3900 lm
Ausstrahlwinkel Down 2: 91° / 90°
Blendungsbewertungsindex RUG (4H 8H) 2: 18.1
Leuchtenlichtausbeute 2: 163 lm/W
Bemessungsleistung 3: 28 W
Bemessungsleuchtenlichtstrom 3: 4500 lm
Ausstrahlwinkel Down 3: 91° / 90°
Blendungsbewertungsindex RUG (4H 8H) 3: 18.6
Leuchtenlichtausbeute 3: 161 lm/W
Bemessungsleistung 4: 32 W
Bemessungsleuchtenlichtstrom 4: 5000 lm
Ausstrahlwinkel Down 4: 91° / 90°
Blendungsbewertungsindex RUG (4H 8H) 4: 18.9
Leuchtenlichtausbeute 4: 156 lm/W
Lichtaustritt: direkt
Lichtverteilung: symmetrisch
Betriebsgerät: Konstantstrom-Versorgung
Spannung: 220 - 240 V / 50 Hz, 60 Hz
Leistungsfaktor: 0.98
Schutzklasse: II
Einschaltstrom / Einschaltzeit: 24 A / 150 µs
Rippelstrom / Flicker: 3 %
Klirrfaktor (THD): 10 %
Schutzart: IP 40
Umgebungstemperatur: -10 °C bis + 35 °C
Schlagschutz: IK03
Glühdrahtprüfung: 650 °C
Sicherheitszeichen: Einbauleuchte nicht bedecken!
Konformitätszeichen: CE
Gleichwertig RZB,
Serie: KALEEA
liefern und in Einzelanordung in Decke
betriebsfertig montieren
Menge: 2,000 St

**8.2 Durchgangsverdrahtungsbox**
Durchgangsverdrahtungsbox
Ansteckbare Erweiterung für Durchgangsverdrahtung,
5-polig. Leitungsquerschnitte bis 5 x 1,5 mm2 oder
3 x 2,5 mm2 möglich. Vormontierte Anschlussleitung
in Länge 150 mm mit offenen Leitungsenden zum
komfortablen Anschluss ans Betriebsgerät.
Farbe: weiß
Länge: 98 mm
Breite: 55 mm
Höhe: 28 mm
Gewicht: 68 g
Montageart: Leuchtenanbau
liefern, montieren und klemmen als:
Durchgangsverdrahtungsbox
Menge: 2,000 St

**8.3 Anbaurahmen weiß**
Anbaurahmen weiß, bestehend aus 4 Aluminium- Strangpressprofilen pulverbeschichtet und 4 Kunststoff-Eckverbindern.
Farbe: weiß
Länge: 627 mm
Breite: 627 mm
Höhe: 75 mm
Gewicht: 1.04 kg
Montageart: Deckenanbau
liefern und in Einzelanordung an Decke
für vor beschriebene Leuchte
betriebsfertig montieren
Menge: 2,000 St

**8.4 LED Anbauleuchte 18W**
Decken- und Wandleuchte im minimalistischen Design. Gehäuse Kunststoff (Polycarbonat). Diffusor Kunststoff (Polycarbonat) opal. Gehäuse und Diffusor fest verbunden. MultiColour: Farbtemperatur mit Schaltelement einstellbar. Auswahlmöglichkeit 3000 K oder 4000 K. Werkseitig 3000 K eingestellt. Schnellmontageadapter Stahlblech verzinkt, mit Befestigungsschrauben. Betriebsgerät integriert.
Farbe: weiß
Länge: 260 mm
Breite: 260 mm
Höhe: 53 mm
Gewicht: 1.17 kg
Lichtquelle: LED
Sockel: ohne Sockel
Farbtemperatur: 3000K, 4000K
Farbwiedergabeindex: 80
Lebensdauer Lichtquelle: 35000 h (L70/B50)
Bemessungsleistung: 18 W
Bemessungsleuchtenlichtstrom: 1700 lm
Ausstrahlwinkel Down: 119° / 120°
Blendungsbewertungsindex RUG (4H 8H): 22.3
Systemeffizienz: 94 lm/W
Bemessungsleistung 2: 18 W
Bemessungsleuchtenlichtstrom 2: 1800 lm
Ausstrahlwinkel Down 2: 120° / 120°
Blendungsbewertungsindex RUG (4H 8H) 2: 22.4
Leuchtenlichtausbeute 2: 100 lm/W
Lichtaustritt: vorwiegend direkt
Lichtverteilung: symmetrisch
Betriebsgerät: EVG
Spannung: 220 - 240 V / 50 Hz
Schutzklasse: I
Leuchten an Sicherung B10A: 31
Leuchten an Sicherung B16A: 49
Leuchten an Sicherung C10A: 31
Leuchten an Sicherung C16A: 49
Schutzart: IP 20
Umgebungstemperatur: -20 °C bis +40 °C
Schlagschutz: IK06
Glühdrahtprüfung: 850°C - 30 Sekunden
Konformitätszeichen: CE, EAC
Montageart: Leuchtenanbau
Gleichwertig RZB,
Serie: HB 506
liefern und in Einzelanordung an Decke
betriebsfertig montieren
Menge: 3,000 St

**8.5 Deckenaufbauleuchte, 2700 K, 8 Watt,**
Deckenaufbauleuchte, 2700 K, 8 Watt, Phasenabschnitt, 60°, matt weiß, flexibles und modulare Beleuchtungssystem
VerschiedeneGrößen und Funktionen mit einem modernen Design und einer hohen Effizienz.
Deckenaufbauleuchte Leuchte mit einem Lichtstrom von 950 lm und einer Effizienz von ca. 120 lm/W. Ihre Farbtemperatur von 2700 Kelvin und ihr Farbwiedergabeindex > 90
TECHNISCHE DATEN
Dreh- oder Schwenkbar rotary bar and tiltable
IP Code IP20
Montage Aufbau
Montagedetails Decke,Wand
Dimmbar Ja
Technologie der Dimmung Phasenabschnitt
Anzahl Durchverdrahtung 128
Primäre Nennspannung 220-240AC50/60 Hz
Sekundär Strom / Spannung 200
Schutzklasse I
Wattage 8 W
minimale Umgebungstemperatur -20 °C
maximale Umgebungstemperatur 45 °C
Anzahl Leuchten an LS B16A 128
Anzahl Leuchten an LS C16A 128
Höhe Einschaltstrom 10 A
Dauer Einschaltstrom 50 µs
Lumen 950 lm
Lichtfarbtemperatur 2700 Kelvin
Abstrahlwinkel 60 °
Farbe matt weiss
CRI 90
Lebensdauer 50000 h
Risikogruppe 1
Länge 16.2 cm
Höhe 14.5 cm
Durchmesser 6.5 cm
Nettogewicht 0.577 kg
Bruttogewicht 0.883 kg
Konformitätszeichen: CE, EAC
Montageart: Leuchtenanbau
Gleichwertig SLV,
Serie: NUM INOS S CW
liefern und in Einzelanordung an Decke
betriebsfertig montieren
Menge: 2,000 St

**8.6 Einzelbatt-Sicherheitsleuchte LED 4,9W/ 3h**
Einzelbatterie-Sicherheitsleuchten zur Rettungswegkennzeichnung Gehäuse Kunststoff (Polycarbonat),
schlagzäh. Displayscheibe Kunststoff hochtransparent
mit Rettungszeichen einseitig/zweiseitig.
4 Rettungszeichenfolien und 1 weiße Folie inklusive Befestigungs-Pins zum Aufstecken beigelegt.  Befestigungswinkel zur Wandmontage und zwei Dichtschrauben im Lieferumfang enthalten. Einzelbatteriesystem mit automatischem Selbsttest.
Farbe: weiß
Länge: 255 mm
Breite: 48 mm
Höhe: 204 mm
Gewicht: 0.88 kg
Sicherheitsleuchte: mit eingebauter Einzelbatterie
Überwachung: automatischer Selbsttest
Schaltungsart: NL Dauerschaltung
Erkennungsweite: 24 m
Bemessungsbetriebsdauer: 3 h
Akku: LiFePO4
Lichtquelle: LED
Sockel: ohne Sockel
Farbtemperatur: 4000K
Farbwiedergabeindex: 70
Bemessungsleistung: 4.9 W
Bemessungsleuchtenlichtstrom: 80 lm
Ausstrahlwinkel Down: 180° / 129°
Blendungsbewertungsindex RUG (4H 8H): 12.6
Systemeffizienz: 16 lm/W
Bemessungsleuchtenlichtstrom Not: 10 lm
Bemessungsleistung Not: 0 W
Lichtaustritt: direkt/indirekt
Lichtverteilung: symmetrisch
Betriebsgerät: Schaltnetzteil elektronisch
Spannung: 220 - 240 V / 50 - 60 Hz
Schutzklasse: II
Schutzart: IP 54
Umgebungstemperatur: 0 °C bis + 30 °C
Schlagschutz: IK03
Glühdrahtprüfung: 650°C - 30 Sekunden
Konformitätszeichen: CE
Gleichwertig RZB,
Serie: EXEO S

liefern und  betriebsfertig an Decke
montieren als:
Einzelbatterieleuchte
Menge: 2,000 St

**8.7 Einzelbatt-Rettungswegleuchte LED 3h /8h**
Flache quadratische Anbauleuchte. Zur Rettungsweg- beleuchtung. Gehäuse Kunststoff (Polycarbonat). Abdeckung Kunststoff (Polycarbonat). Kunststofflinsen zur Flächen- und Rettungswegbeleuchtung im Lieferumfang enthalten. Linsen sind werkzeuglos austauschbar. Betriebsgeräte integriert. Einzelbatteriesystem mit automatischem Selbsttest.
Farbe: weiß
Länge: 150 mm
Breite: 150 mm
Höhe: 30 mm
Gewicht: 368 g
Sicherheitsleuchte: mit eingebauter Einzelbatterie
Überwachung: automatischer Selbsttest
Schaltungsart: NL Bereitschaftsschaltung
Bemessungsbetriebsdauer: 3 h, 8h
Akku: LiFePO4
Lichtquelle: LED
Sockel: ohne Sockel
Farbtemperatur: 4000K
Farbwiedergabeindex: 70
Lebensdauer Lichtquelle: 70000 h
Bemessungsleuchtenlichtstrom Not: 240 lm
Bemessungsleistung Not: 0 W
Bemessungsleuchtenlichtstrom Not 2: 240 lm
Bemessungsleistung Not 2: 0 W
Bemessungsleuchtenlichtstrom Not 3: 120 lm
Bemessungsleistung Not 3: 0 W
Blendungsbewertungsindex RUG (4H 8H) 4: 42.4
Bemessungsleuchtenlichtstrom Not 4: 120 lm
Betriebsgerät: EVG nur im Notbetrieb
Spannung: 220 - 240 V / 50 Hz, 60 Hz
Leistungsfaktor: 0.15
Schutzklasse: II
Leuchten an Sicherung B10A: 30
Leuchten an Sicherung B16A: 40
Leuchten an Sicherung C10A: 30
Leuchten an Sicherung C16A: 40
Schutzart: IP 40
Konformitätszeichen: CE
Gleichwertig RZB,
Serie: CENTRYXX IP40
liefern und  betriebsfertig an Decke
montieren als:
Einzelbatterieleuchte
Menge: 2,000 St

### Titel 9 Kommunikations- und Datentechnik

*Hinweis: Vorbemerkung*
Lieferung und betriebsfertige Montage aller im Titel
beschriebenen Positionen!

**9.1 E-DAT Modul, Cat. 6A, RJ 45**
RJ45-Modul Cat.6A, gem. EN 60603-7-51,
durch Zertifikat nachzuweisen;
Anwendungen gem. EN 50173-2, Anlage F
(10Gbit/s, PoE Typ 4);
Optimiertes Kontaktdesign zur Vermeidung von
Abreißfunken im Kontaktruhebereich;
Eignung für 4PPoE (Typ 3 und 4) in Anlehnung an
IEC 60512-99-002 und EN 60512-9-3 geprüft;
Optimierte Rastfunktion zur Vermeidung von
Beschädigungen der Kontakte im Modul durch
automatisches Lösen der Steckverbindung bei
einer definierten reduzierten Abzugskraft;
Rastnase metallisch aus Federstahl
IDC-Schneidklemmen: geeignet für Massiv- und
Litzenleiter;
Kabel-, Adernmontage ohne modulabhängiges
Spezialwerkzeug;
Steckbare Potentialanschlussmöglichkeit am Gehäuse;
Zugentlastung per unverlierbaren, rastenden Kabelbügel;
separate Schirmkontaktierung;
kreuzungsfreie Anordnung der Adernpaare möglich;
Metallfolie der Paarschirmung ist bis zur
Adernfixierung im Kabelmanager zu führen.
Dienstekennzeichnung durch steckbare Schutzkappen in
mindestens 5 Farben;

Anforderungen:
Einbautiefe: ? 32,0mm
Breite: ? 14,8mm
Eigenschaften: Cat.6A gem. EN 60603-7-51
Kompatibilität: zu RJ45-/12-/11-Steckern durch
Überbiegeschutz
Lebensdauer: ? 750 Steckungen
Kabeldurchmesser: geeignet für ? 9mm
Anschluss: 8-adrig
Kontaktdesign: Optimierung im Datenblatt
nachzuweisen
Adernanschluss: IDC-Schneidklemmen
Aderndurchmesser: 0,9-1,6mm
Leiterdimension: massiv: AWG26/1-22/1
Litze: AWG27/7-22/7
Farbcode: gem. Vorgabe Bauherr (T568A)
Potentialanschluss: 2,8mm gem. DIN 46342-1
Material Rastnase: Federstahl
Hubhöhe Rastnase: mind. 3mmFarben für Dienstekodierung:
schwarz, orange, grün,  blau, gelb
einschl.
Auflegen der Datenleitungen 4x2x0,5
4WG auf  Modul; Beschriftung der
Leitung
liefern und betriebsfertig in Modulträger 19"
oder Unterputz-Anwendung montieren
Menge: 12,000 St

**9.2 Cat.7A-1-fach Verbindungsmodul**
1-fach Multi-Verbindungsmodul Cat.7A
für die Verwendung als CP oder für Veränderungen
an Installationsstrecken bis Klasse FA;
Gehäuse Kunststoff, mit Kabelabfangung beidseitig;
Bestückt mit:
Leiterplatte mit IDC-Anschlußklemmen für 2 Kabel;
Anwendungen gem. EN 50173-2, Anlage F
(10Gbit/s, PoE+);
IDC-Schneidklemmen: geeignet für Massivleiter,
LSA-Plus kompatibel;
Zugentlastung per beiliegende Kabelbindern;
separate Schirmkontaktierung;
Anforderungen:
Anschluss:  8 adrig
Adernanschluss:  IDC-Schneidklemmen, LSA
Aderndurchmesser:  0,7-1,6mm
Wiederholbarkeit:  min. 50
Leiterdimension:  massiv:AWG26/1-22/1
Farbcodes:  gem. T568A und B
Eigenschaften Gehäuse:
- Maße: max. 37,2x84,2x20,1mm (HxBxT);
- Material Gehäuse: ABS;
- Farbe: schwarz;

inklusive Beschriftung, Kabelbinder und sonstigen
Zubehör liefern und montieren als:
Verbindungsmodul 1-fach, Cat 7A
Menge: 2,000 St

**9.3 Tragering 2-fach Modul-Aufnahme**
Tragring mit Sockel für die Aufnahme
von ein oder zwei Steckverbinder
Typ RJ 45 8(8),
passend  zu Zentralscheibe - Schalterprogramm unter Titel 2
liefern, montieren und in vorhandene
Schalterdose oder Aufputzgehäuse
einbauen
Menge: 4,000 St

*Hinweis: Vorbemerkung Cu-Messung*
Die Messung aller Kabelstrecken erfolgt vollumfänglich durch die Installationsfirma. Die Messung sollte vor Verschluss der Kabelwege erfolgen. Die Messprotokolle sind Voraussetzung für die Abnahme und dem Auftraggeber mindestens 2 Wochen vorher zur Verfügung zu stellen.

Grundlage der Messungen bildet die DIN EN 61935-1 [36]. Die einzuhaltenden Grenzwerte sind, in Abhängigkeit von der geforderten Klasse, in DIN EN 50173-1 im Abschnitt 5.2 festgelegt.

Das Messgerät ist auf den spezifischen NVP-Wert der installierten Kupferleitung einzustellen.

Alle Messungen mit einem Messgerät, das der Klasse IIIe entsprechen
DIN EN 61935-1 [36] Pkt. 5.1 und 6.5 genügen muss, erfolgen automatisch über
den gesamten Frequenzbereich und alle Aderkombinationen.

Die Längenmessung ist automatisch mit einer Genauigkeit von 0,1 % bei einer Auflösung von 0,1 m durchzuführen und die Länge der Adernpaare ist in eine Kabelliste einzutragen. Als Einheit der Längenangabe ist Meter zu verwenden.

Folgende Angaben sind den Messprotokollen für Kupfer-Übertragungsstrecken voranzustellen:
- Hersteller und Bezeichnung des installierten Kupferkabels
- Hersteller und Bezeichnung der installierten Netzabschlüsse
- Messgeräteeinstellungen mit NVP-Wert, Frequenzbereich und Anzahl der Einzelmessungen bzw. Mittelwertbildungen

Das Messprotokoll muss nach DIN EN 50174-1 [17] F.1.2 nachfolgende Angaben je Anschluss enthalten.
- Kabelbezeichnung (Gebäude, Verteiler, Patchfeld, Port für beide Kabelenden
- Messrichtung von [Standort] nach [Standort]
- Verdrahtungsplan (Wiremap)
- Länge (Length)
- Gleichstrom-Schleifenwiderstand (DC loop resistance, DCLR)
- Gleichstrom-Widerstandsunsymmetrie

- Laufzeit und Laufzeitunterschied (Delay und Delay Skew)
- Rückflussdämpfung (Return loss, RL)
- Einfügungsdämpfung (Insertion loss, IL)
- Nahnebensprechdämpfung (Near-end crosstalk loss, NEXT)
- Fernnebensprechdämpfung (Far-end crosstalk loss, FEXT)

Alle Messungen müssen dokumentiert werden, mit Angabe der Strecke und des Ports/Patchfeld/Verteiler.

**9.4 TwistedPairMessung Kl E**
Twisted-Pair-Messung nach Klasse E-A bis 500 MHz
nachfolgende Meßwerte:
- Kabellänge
- Kopplungskapazität der Paare
- Dämpfung
- Übersprechdämpfung Ader/Ader bei
  einer Meßfrequenz bis zu 250 MHz
- ACR
- Schleifenwiderstand
- Überprüfung Anschlußbelegung
sowie gem. Vorbemerkung
pro gemessene Leitung mit Erstellung
von Meßprotokoll
Menge: 6,000 St

**9.5 CAT 7a S/FTP 100 Ohm 1200 MHz**
Kupfer-Datenkabel der Kat.7A S/FTP 4x2xAWG23/1 für die
strukturierte Verkabelung mit einer Bandbreite von 1200 MHz.
Mit Folienpaarschirmung und hochwertiger Geflechtsabdeckung (Vollgeflecht) ist das Kabel doppelt geschirmt.
Das 4-paarige Simplex Installationskabel mit 8 Kupferadern
AWG23 ist für den Anschluss von Dosen, Patchfeldern und
Modulen, auch mit LSA-Technik, zur Verlegung in Gebäuden,
im Kanal und Unterputz geeignet

Anforderungen nach EN50173-1; EN50288-9-1, ISO/IEC
11801; IEC61156-5 und IEEE802.3 af/at/bt.
Der Mantel ist aus halogenfreiem, flammwidrigem Material
nach IEC60332-1; IEC60332-3-24; IEC60754-2; IEC61034,
EN50399 speziell für den Einsatz in öffentlichen Gebäuden mit
hoher Personengefährdung, in der Eurobrandklasse
B2ca s1a d1 a1.
Die Schirmung erfüllt mit einer Kopplungsdämpfung von
85 dB die Trennklasse D nach EN50174.
Das Kabel ist zukunftssicher für alle Anwendungen nach
Klasse C, D, E, EA, F und FA und geeignet zum Betrieb
von PoE und PoE+ über eine Channellänge bis 100m.
Es ist geeignet für folgende Übertragungen: Telefonie,
Ethernet, Fast Ethernet, Gigabit Ethernet und 10Gigabit
Ethernet, 10BaseT, 100BaseT, 1000BaseT, 1GBase-T,
10GBaseT oder bis zu 10.000 MBit/s.

ZERTIFIZIERUNGEN UND STANDARDS
ISO/IEC 11801 Anwendungsneutrale Verkabelung von
Standorten
IEC 61156-5 Datenkabel
EN 50173 Anwendungsneutrale Kommunikationskabelanlagen
IEC 60332-1-2 Prüfung der vertikalen Flammenausbreitung
an einem Kabel
IEC 60754-2 Bestimmung der Azidität
IEC 61034-2 Rauchgasdichte
IEEE 802.3 af/at/bt Power over Ethernet (PoE) / Type 1-4 gemäß IEEE 802.3 af/at/bt
RoHS

KABELAUFBAU
Leiterklasse Kl.1 = eindrähtig
Leitermaterial Kupfer
Oberfläche Leiter Blank
AWG-Größe 23
Material Aderisolierung Polyethylen geschäumt, beschichtet (Foam/Skin PE)
Nenndurchmesser über Isolierung [mm] 1,4
Schirm über Verseilelement Folie
Anzahl der Verseilelemente 4
Kennzeichnung der Verseilelemente Aderfarben: blau/weiß; orange/weiß; grün/weiß; braun/weiß
Material Schirm Kupfer, verzinnt
Schirm über Verseilung Geflecht
Material Außenmantel Halogenfreies Polymer
Kabelform Rund
Nenn-Außendurchmesser [mm] 7,8

ELEKTRISCHE EIGENSCHAFTEN
Prüfspannung [kV] 1
Kategorie 7A (IEC)
NVP-Wert [%] 79
Laufzeitverzögerung (max) [ns/100m] 427
Laufzeitdifferenz (max) [ns/100m] 12
Impedanz [Ohm] 100
Betriebskapazität (nominal) [nF/km] 43
Schleifenwiderstand [Ohm] 154
Kopplungsdämpfung [dB] 85
Isolationswiderstand [M??km] 5.000
Transferimpedanz bei 10 MHz [mOhm/m] 5
Trennungsklasse (gemäß EN 50174-2) d
EN 50173 Wellenwiderstand 100 Ohm
+/-15 %, zum Aufbau von Verkabelungsstrecken
der Klasse FA geeignet,
in Teillängen liefern und auf vorhandene Wannen
oder Pritschen verlegen bzw. in Leitungsführungskanäle oder Leerrohre
einziehen als:
LAN-Innenkabel halogenfrei
J-02YSCH PiMF4x2xAWG 23 halogenfrei FRNC
100 Ohm Category 7a  Cu 39
Menge: 150,000 m

### Titel 10 Messungen / Sonstiges

*Hinweis: Anschlussarbeiten*
Nachfolgend beschriebenen Anschlussarbeiten sind
für bauseitige Anlagen wie
 - Feststellanlagen
 - E.-Antriebe Türen
 - RWA-Anlagen
 -Jalousiestecker
 - Wärmegeräte
usw.

**10.1 Anschluß 5x1,5**
Mehradrige Mantelleitung oder Kabel absetzen, einführen und nach Klemmplan
einseitig anklemmen
bis Gr. 3x1,5 / 5x1,5 qmm
ohne Kabelschuhe, mit Markierer
Menge: 4,000 St

**10.2 Anschluß 5x2,5**
Mehradrige Mantelleitung oder Kabel absetzen, einführen und nach Klemmplan
einseitig anklemmen
bis Gr. 3x2,5 / 5x2,5 qmm
ohne Kabelschuhe, mit Markierer
Menge: 2,000 St

**10.3 Anschluß 5x16**
Mehradrige Mantelleitung oder Kabel absetzen, einführen und nach Klemmplan
einseitig anklemmen
bis Gr. 5x16,0qmm
ohne Kabelschuhe, mit Markierer
Menge: 3,000 St

**10.4 Flex Anschl 5x1,5**
Flexible Leitungen absetzen, einführen,
und nach Klemmplan einseitig anklemmen
bis Gr: 5 x 1,5 qmm
mit isol. Aderhülsen
Menge: 3,000 St

**10.5 Flex Anschl 5x16**
Flexible Leitungen absetzen, einführen,
und nach Klemmplan einseitig anklemmen
bis Gr:  5 x 16qmm
mit isol. Aderhülsen
Menge: 3,000 St

**10.6 Besichtigen Erprobung**
Besichtigung  und Erprobung der gesamten
ausgeschriebenen  Anlage
lt. DIN VDE 0100 Teil 600
Die Ergebnisse sind in d. Übergabeschein
einzutragen (je Versorgungseinheit)
bei Wohngebäuden, oder je Unterverteilung bei größeren Anlagen
Menge: 1,000 St

**10.7 Messung Isolationswiderstand**
Messung des  Isolationswiderstandes der
gesamten  ausgeschriebenen Anlage  laut
DIN VDE 0100 Teil 600 aller Stromkreise,
Zu- und Hauptleitungen,  die Ergebnisse
sind in den  Übergabeschein einzutragen.
(je Versorgungseinheit).  Im  einzelnen
sind folgende  Messungen  durchzuführen:
L1 gegen L2, L3, N, PE
L2 gegen L3, N, PE
L3 gegen N, PE
N  gegen PE
pro Stromkreis
Menge: 25,000 St

**10.8 Messung FI Schutzschalter**
FI-Schutzschaltung: Messung der Fehlerspannung beim
Auslösen durch künstlichen Fehler, laut  DIN  VDE 0100
Teil 600 Abs. 13.1, die Ergebnisse sind in den
Übergabeschein einzutragen. (je Schalteinheit)
Menge: 20,000 St

*Hinweis: Stundenlohnarbeiten*
Die Stundensätze gelten unabhängig von der Anzahl der geleisteten
Stunden und haben keinen Einfluss auf die übrigen Einheitspreise,
auch bei Wegfall der gesamten Stundenlohnarbeiten.
Stundenlohnarbeiten dürfen erst nach ausdrücklicher Anweisung durch die Bauleitung ausgeführt werden. Bei erkennbarer Über- schreitung ist die Bauleitung sofort zu verständigen. Massenmehrungen, die nicht rechtzeitig angezeigt wurden, haben keinen Anspruch auf Vergütung

Die Stundenlohnsätze enthalten sämtliche Lohn- und Gehaltskosten, Sozialkassenbeiträge, vermögenswirksame Leistungen, Fahrtkosten usw.  Zuschläge für Überstunden, Wochenend- und Feiertagsarbeiten bleiben unberücksichtigt. Die Stundenlohnarbeiten sind der Bauleitung zweitägig, schriftlich in 2-facher Ausfertigung zur Unterschrift vorzu- legen und einzureichen. Die Unterschrift der Bauleitung bestätigt nur die Ausführung der Leistungen

Auf den Stundenlohnzettel sind einzutragen:

 - Name des Arbeiters
 - Berufsbezeichnung
 - Anzahl der geleisteten Stunden
 - Verarbeitetes Material
 - Unterschrift und Datum

Die anrechenbare Zeit für Stundenlohnarbeiten beginnt
und endet auf der Baustelle!

Der Umfang der im Einzelfall zu erbringenden Leistung wird bei Anordnung festgelegt. Aufsichtsstunden für Poliere, Hilfspoliere
und Vorarbeiter dürfen nur entsprechend dem § 15 Nr. 2 VOB / B
oder auf besondere Weisung des Bauleiters verrechnet werden.
Beschäftigt der Bieter bei einer der nachstehenden Lohn-/ Berufsgruppen keine Arbeitskräfte, hat er dies anzugeben und statt
dessen den Einsatz möglichst gleichwertiger Arbeitskräfte abzubieten.

**10.9 Selbstst Monteur**
Verrechnungssatz für selbstständigen
Elektroinstallateur
(Entgeltgruppe F)
Menge: 30,000 h

**10.10 Monteur**
Verrechnungssatz für Elektroinstallateur
(Entgeltgruppe E)
Menge: 20,000 h

**10.11 Helfer**
Verrechnungssatz für Helfer
Menge: 10,000 h

### Titel 11 Baustromversorgung

*Hinweis: Vorbemerkung*
Stromentnahmestelle ist die bestehende Niederspannungshauptverteilung NSHV im Innenhof des Landratsamtes (LRA).
Vorgesehene Gesamtanschlussleistung 40 KW, erweiterbar
um 10 KW auf 50 KW!

Folgender Aufbau der Baustromversorgung ist vorgesehen:

1. Hauptverteiler- und Anschluss-Schrank am Lagerplatz
  Südseite LRA (69 kVA)
  Leitungsweg Anschluss-Schrank bis Hauptverteiler ca. 50 Meter

2. Verteilerschrank (22 kVA) als Durchgangs- und Anschlussverteiler
  für das Erdgeschoss
  Versorgung vom Hauptverteilerschrank Lagerplatz Süd
  Leitungsweg Hauptverteiler bis Endverteiler EG ca. 50 Meter

3. Endverteilerschrank (22 kVA) für 1. Obergeschoss
  Versorgung vom Hauptverteilerschrank Lagerplatz Süd
  Leitungsweg Verteiler EG bis Endverteiler 1.OG ca. 50 Meter

4. Endverteilerschrank (22 kVA) am Lagerplatz Nordseite
  Versorgung vom Hauptverteilerschrank Lagerplatz Süd
  Leitungsweg Hauptverteiler Süd bis Lagerplatz Nord ca.100 Meter

Bauablauf / Termine
Einrichtung Baustrom/ Baubeleuchtung:  KW 16- 2026

Rückbau: KW 25- 2027

**11.1 Anschlussverteilerschrank 69 kVA**
Baustellen-Verteilerschrank n. IEC 61439;
Energieverteilung auf die nachgeschalteten
Baustromverteiler EG und 1.OG sowie
Lagerplatz NORD
und zur Versorgung von Verbrauchern
über Klemmenanschlüsse oder Steckvorrichtungen;
Verteiler aus  Stahlblech  mit abschließbarer
Türe, einer zusätzlichen Sperrvorrich -
tung für ein Hängeschloß, Vollschutzisolierung und Untergestell.
Anschlußwert:  69KVA bei 400 Volt
bestückt mit:
1 NH00-Sicherungslasttrennschalter 100A
  mit Bügelklemmen 10-50 mm2
Abgang / Absicherung:
1 RCD-Schutzschalter 4P 63A/300mA -B-
1 CEE-Anbaudose 63A 5P 400V 6h
  mit Sicherungselement 3P 63A (E33)
1 RCD-Schutzschalter 4P 63A/30mA -A
  mit Sicherungselement 3P 63A (E33)
2 CEE-Anbaudosen 32A 5P 400V 6h
  mit je 1 Leitungsschutzschalter (MCB) 3P 32A -C-
3 CEE-Anbaudosen 16A 5P 400V 6h
  mit je 1 Leitungsschutzschalter (MCB) 3P 16A -C-
1 RCD-Schutzschalter 4P 40A/30mA -A-
6 Schutzkontaktsteckdosen 16A 2P 230V
mit je 1 Leitungsschutzschalter (MCB) 1P 16A -C

Einschließlich Zuleitung - ca. 50 Meter schwere
Gummischlauchleitung H07RN-F
Standort: Lagerplatz Süd, ebenerdig

betriebsfertig aufbauen, erproben und messen.
Miete und Wartung je Monate Bauzeit,
einschl. Kabelverlegung sowie
Abbauen nach Fertigstellung des
Bauvorhabens.
Menge: 16,000 Mt

**11.2 Verteilerschrank 22KVA - EG**
Baustellen-Verteilerschrank nach DIN EN 61439; Energieverteilung auf die nachgeschalteten Baustromverteiler und zur Versorgung von Verbrauchern
über Klemmenanschlüsse oder Steckvorrichtungen;
Verteiler aus  Stahlblech  mit abschließbarer
Türe, einer  zusätzlichen Sperrvorrich -
tung für ein Hängeschloß, Vollschutzisolierung und Untergestell.
Anschlußwert:  22KVA bei 400 Volt
bestückt mit:
Anschluss
1 CEE-Anbaugerätestecker 32A 5P 400V 6h
  mit Phasenwender
Abgang / Absicherung:
1 CEE-Anbaudose 32A 5P 400V 6h
  als Kabelschleife
1 RCD-Schutzschalter 4P 40A/30mA -A-
1 CEE-Anbaudose 32A 5P 400V 6h
  mit Leitungsschutzschalter (MCB) 3P 32A -C-
2 CEE-Anbaudosen 16A 5P 400V 6h
  mit je 1 Leitungsschutzschalter (MCB) 3P 16A -C-
1 RCD-Schutzschalter 4P 40A/30mA –A-
6 Schutzkontaktsteckdosen 16A 2P 230V
  mit je 1 Leitungsschutzschalter (MCB) 1P 16A -C

Einschließlich Zuleitung - ca. 50 Meter schwere
Gummischlauchleitung H07RN-F
Standort: Erdgeschoss

betriebsfertig aufbauen, erproben und messen.
Miete und Wartung je Monate Bauzeit,
einschl. Kabelverlegung sowie
Abbauen nach Fertigstellung des
Bauvorhabens.
Menge: 16,000 Mt

**11.3 Verteilerschrank 22KVA - 1.OG**
Baustellen-Verteilerschrank nach DIN EN 61439; Energieverteilung auf die nachgeschalteten Baustromverteiler und zur Versorgung von Verbrauchern
über Klemmenanschlüsse oder Steckvorrichtungen;
Verteiler aus Stahlblech  mit abschließbarer
Türe, einer  zusätzlichen Sperrvorrich -
tung für ein Hängeschloß, Vollschutzisolierung und Untergestell.
Anschlußwert:  22KVA bei 400 Volt
bestückt mit:
Anschluss
1 CEE-Anbaugerätestecker 32A 5P 400V 6h
  mit Phasenwender
Abgang / Absicherung:
1 CEE-Anbaudose 32A 5P 400V 6h
  als Kabelschleife
1 RCD-Schutzschalter 4P 40A/30mA -A-
1 CEE-Anbaudose 32A 5P 400V 6h
  mit Leitungsschutzschalter (MCB) 3P 32A -C-
2 CEE-Anbaudosen 16A 5P 400V 6h
  mit je 1 Leitungsschutzschalter (MCB) 3P 16A -C-
1 RCD-Schutzschalter 4P 40A/30mA –A-
6 Schutzkontaktsteckdosen 16A 2P 230V
  mit je 1 Leitungsschutzschalter (MCB) 1P 16A -C

Einschließlich Zuleitung - ca. 40 Meter schwere
Gummischlauchleitung H07RN-F
Standort: 1. Obergeschoss

betriebsfertig aufbauen, erproben und messen.
Miete und Wartung je Monate Bauzeit,
einschl. Kabelverlegung sowie
Abbauen nach Fertigstellung des
Bauvorhabens.
Menge: 16,000 Mt

**11.4 Verteilerschrank 22KVA - Lagerplatz Nord**
Baustellen-Verteilerschrank nach DIN EN 61439; Energieverteilung auf die nachgeschalteten Baustromverteiler und zur Versorgung von Verbrauchern
über Klemmenanschlüsse oder Steckvorrichtungen;
Verteiler aus  Stahlblech  mit abschließbarer
Türe, einer  zusätzlichen Sperrvorrich -
tung für ein Hängeschloß, Vollschutzisolierung und Untergestell.
Anschlußwert:  22KVA bei 400 Volt
bestückt mit:
Anschluss
1 CEE-Anbaugerätestecker 32A 5P 400V 6h
  mit Phasenwender
Abgang / Absicherung:
1 CEE-Anbaudose 32A 5P 400V 6h
  als Kabelschleife
1 RCD-Schutzschalter 4P 40A/30mA -A-
1 CEE-Anbaudose 32A 5P 400V 6h
  mit Leitungsschutzschalter (MCB) 3P 32A -C-
2 CEE-Anbaudosen 16A 5P 400V 6h
  mit je 1 Leitungsschutzschalter (MCB) 3P 16A -C-
1 RCD-Schutzschalter 4P 40A/30mA –A-
6 Schutzkontaktsteckdosen 16A 2P 230V
  mit je 1 Leitungsschutzschalter (MCB) 1P 16A -C

Einschließlich Zuleitung - ca. 100 Meter schwere
Gummischlauchleitung H07RN-F
Standort: Lagerplatz NORD, ebenerdig

betriebsfertig aufbauen, erproben und messen.
Miete und Wartung je Monate Bauzeit,
einschl. Kabelverlegung sowie
Abbauen nach Fertigstellung des
Bauvorhabens.
Menge: 16,000 Mt

*Hinweis: Vorbemerkung*
Nachfolgend beschriebene Montagematerial ist als Provisorium
auf Mietbasis für ca. 16 Monate zur Verfügung zu stellen, betriebssicher zu befestigen und nach Beendigung der Bauarbeiten wieder
abzubauen und zurückzunehmen.

**11.5 Sammelhalter 30x3x1,5**
Leitungsträger  aus  Isolierstoff,  für Wand- u.
Deckenmontage, Befestigungsloch 6  mm,
empfohlener  Befestigungsabstand
bei voller Belegung ca.  50-60.
Fassungsvermögen bis max.
30 Leitungen z.B.  NYM 3x1,5 qmm
Menge: 50,000 St

*Hinweis: Vorbemerkung Baubeleuchtung*
Nachfolgend beschriebene Baubeleuchung ist als Provisorium
auf Mietbasis für ca. 16 Monate zur Verfügung zu stellen, betriebssicher
zu befestigen und nach Beendigung der Bauarbeiten wieder
abzubauen und zurückzunehmen.

**11.6 Anbauleuchte IP54**
Anbauleuchte rechteckig 1Leuchtmittel T16 49W G5 oder LED
Abdeck. klar, bruchsicher IP54; Abdeckscheibe Einzelleuchte
Anbauleuchte, Bauform rechteckig, mit einer
Niederdruck-Entladungslampe(n) T 16, 49 W, Lichtfarbe
neutralweiß, Farbwiedergabeeigenschaften Ra 80 DIN EN
12665, Sockel G 5, Abdeckung klar, innen strukturiert und
bruchsicher, Schutzart IP 54 DIN EN 60529 (VDE 0470-1),
direkt strahlend, für Decke, anschlussfertig, Abdeckscheibe
aus Kunststoff, Betriebsgerät elektronisch, als Einzelleuchte,
Schutzklasse II.

liefern und montieren als:
Feuchtraum-Wannenleuchte
1x49 W oder LED
Menge: 30,000 St

**11.7 Leihk / HO7RN-F 3x1,5**
Gummischlauchleitung für mittlere Beanspruchung als  Bauprovisorium auf Mietbasis zur  Verfügung stellen, betriebssicher verlegen und nach Beendigung der
Bauarbeiten  abbauen  und zurücknehmen.
Gummischlauchleitung H07RN-F 3x 1,5 qmm
Menge: 350,000 m

**11.8 Leihk / HO7RN-F 5x1,5**
Gummischlauchleitung für mittlere Beanspruchung als  Bauprovisorium auf Mietbasis zur  Verfügung stellen, betriebssicher verlegen und nach Beendigung der
Bauarbeiten  abbauen  und zurücknehmen.
Gummischlauchleitung H07RN-F 5x 1,5 qmm
Menge: 40,000 m

**11.9 FRAP Universalschalter**
Installationsgeräte in  Flächenprogramm
auf  Putz,  spritzwassergeschützt
Schutzart IP44, bruchsicher mit Verbindklemmen  nach  VDE 0632  bis  2,5 qmm,
einschl. Beschriftungsträger
liefern und montieren als:
FRAP-Universalschalter
Menge: 2,000 St

**11.10 FRAP Abzweigkasten 88x88**
FRAP-Kunststoff-Abzweigkasten  grau
mit  Iso-Verschraubungen
und  dazugehörendem  Klemmenmaterial
in wassergeschützter Ausführung IP 55 / IP 65
aus bruchfesten Thermoplast,
mit verschraubbaren Deckel
liefern, montieren und klemmen:
Größe 88 x 88 mm  / 5x 2,5 qmm
Menge: 20,000 St

**11.11 SchukoSteckerGummi**
Steckergerät liefern und montieren, als:
Schuko-Stecker Gummi
Menge: 4,000 St

**11.12 Leih / Schaltuhr**
Zeitschaltuhr mit Tages- und Wochenprogramm für die Steuerung der Baubeleuchtung als  Bauprovisorium auf Mietbasis zur Verfügung stellen, betriebssicher installieren und nach Beendigung der
Bauarbeiten  abbauen  und zurücknehmen.
Menge: 2,000 St

*Hinweis: Stundenlohnarbeiten*
Die Stundensätze gelten unabhängig von der Anzahl der geleisteten
Stunden und haben keinen Einfluss auf die übrigen Einheitspreise,
auch bei Wegfall der gesamten Stundenlohnarbeiten.
Stundenlohnarbeiten dürfen erst nach ausdrücklicher Anweisung durch die Bauleitung ausgeführt werden. Bei erkennbarer Über- schreitung ist die Bauleitung sofort zu verständigen.
Massenmehrungen, die nicht rechtzeitig angezeigt wurden, haben keinen Anspruch auf Vergütung.
Die Einheitspreise gelten während der gesamten in den Vorbemerkungen festgelegten Bauzeit!

Die Stundenlohnsätze enthalten sämtliche Lohn- und Gehaltskosten, Sozialkassenbeiträge, vermögenswirksame Leistungen, Fahrtkosten usw.  Zuschläge für Überstunden, Wochenend- und Feiertagsarbeiten bleiben unberücksichtigt. Die Stundenlohnarbeiten sind der Bauleitung zweitägig, schriftlich in 2-facher Ausfertigung zur Unterschrift vorzu- legen und einzureichen. Die Unterschrift der Bauleitung bestätigt nur die Ausführung der Leistungen

Auf den Stundenlohnzettel sind einzutragen:

    -  Name des Arbeiters
    -  Berufsbezeichnung
    -  Anzahl der geleisteten Stunden
    -  Verarbeitetes Material
    -  Unterschrift und Datum

Die anrechenbare Zeit für Stundenlohnarbeiten beginnt
und endet auf der Baustelle!

Der Umfang der im Einzelfall zu erbringenden Leistung wird bei
Anordnung festgelegt. Aufsichtsstunden für Poliere, Hilfspoliere
und Vorarbeiter dürfen nur entsprechend dem § 15 Nr. 2 VOB / B
oder auf besondere Weisung des Bauleiters verrechnet werden.
Beschäftigt der Bieter bei einer der nachstehenden Lohn-/ Berufsgruppen keine Arbeitskräfte, hat er dies anzugeben und statt
dessen den Einsatz möglichst gleichwertiger Arbeitskräfte abzubieten.

**11.13 Monteur**
Verrechnungssatz für Monteur
Menge: 10,000 h

**11.14 Helfer**
Menge: 5,000 h
